# Conector de 5 cm de altura, fixado com pregos de disparo sobre vigas metálicas em lajes mistas de 6 cm de altura mínima

- Propriedade do ficheiro: CYPE INGENIEROS, S.A.
- Formato: FIEBDC-3/2002
- Âmbito geográfico: Brasil
- Custos indiretos: 3.00 %
- Despesas gerais: 13.00 %
- Lucro: 6.00 %
- IVA: 17.00 %

## E Estruturas

### EH Concreto armado

#### EHX Lajes mistas

**EHX020** Un Conector de 5 cm de altura, fixado com pregos de disparo sobre vigas metálicas em lajes mistas de 6 cm de altura mínima.
Fornecimento e montagem de conector de aço galvanizado de 5 cm de altura, para utilização sobre vigas metálicas em lajes mistas de 6 cm de altura mínima; fixado através de pistola com pregos de disparo de aço galvanizado. Inclusive parte proporcional de cartuchos de pólvora e outros elementos necessários para a sua colocação.
Inclui: Marcação e disposição de conectores. Fixação de conectores através do disparo de pregos com pistola de cartuchos de pólvora.
Critério de medição de projeto: Número de unidades previstas, segundo documentação gráfica de Projeto.
Critério de quantitativos de obra: Medir-se-á o número de unidades realmente executadas segundo especificações de Projeto.

| Código | Un | Descrição | Rendimento | Preço | Importância |
|---|---|---|---|---|---|
| mt07cem010a | Un | Conector em "L", de aço galvanizado, de 5 cm de altura, para fixar a estrutura de aço através de cravagem. (material) | 1.000 | 1.12 | 1.12 |
| mt07cem020 | Un | Pregos de aço galvanizado, para aplicação com pistola. (material) | 2.000 | 0.23 | 0.46 |
| mt07cem030 | Un | Cartucho de pólvora para fixação por disparo com cravadora. (material) | 2.000 | 0.14 | 0.28 |
| op00lla010 |  | Chave de impacto. | 1.000 | 0.00 | 0.00 |
| mo041 | h | Oficial de 1ª de estruturas de concreto armado. (mão de obra) | 0.034 | 6.50 | 0.22 |
| mo087 | h | Ajudante de estruturas de concreto armado. (mão de obra) | 0.034 | 4.03 | 0.14 |
| % | % | Custos diretos complementares | 2 % | 2.22 | 0.04 |
|  |  | Custos diretos |  |  | 2.26 |
