# Aplicação manual de argamassa cimentícia

- Propriedade do ficheiro: CYPE INGENIEROS, S.A.
- Formato: FIEBDC-3/2002
- Âmbito geográfico: Brasil
- Moeda: BRL
- Custos indiretos: 3.00 %
- Despesas gerais: 13.00 %
- Lucro: 6.00 %
- IVA: 17.00 %

## E Estruturas

### EH Concreto armado

#### EHY Reparações

**EHY032** l Aplicação manual de argamassa cimentícia, de alta resistência mecânica e de pega rápida (5 minutos), com uma resistência à compressão aos 28 dias maior ou igual a 50 N/mm², composta de cimentos especiais, inertes selecionados e aditivos, isenta de cloretos, com acabamento superficial alisamento com desempenadeira, para execução de ancoragem ou fixação em reparação não estrutural de edifícios e estruturas de concreto.
Aplicação manual de argamassa cimentícia, de alta resistência mecânica e de pega rápida (5 minutos), com uma resistência à compressão aos 28 dias maior ou igual a 50 N/mm², composta de cimentos especiais, inertes selecionados e aditivos, isenta de cloretos, com acabamento superficial alisamento com desempenadeira, para execução de ancoragem ou fixação em reparação não estrutural de edifícios e estruturas de concreto.
Inclui: Umedecimento da superfície suporte. Preparação da mistura. Aplicação do produto. Cura.
Critério de medição de projeto: Volume medido segundo documentação gráfica de Projeto.
Critério de quantitativos de obra: Medir-se-á o volume realmente executado segundo especificações de Projeto.

| Código | Un | Descrição | Rendimento | Preço | Importância |
|---|---|---|---|---|---|
| mt09reh096a | kg | Argamassa cimentícia, de alta resistência mecânica e de pega rápida (5 minutos), com uma resistência à compressão aos 28 dias maior ou igual a 50 N/mm², com resistência à intempérie e alta resistência a ciclos de gelo-degelo, para ancoragens e fixações em reparações não estruturais de concreto. (material) | 2.100 | 3.39 | 7.12 |
| mo020 | h | Pedreiro. (mão de obra) | 0.032 | 23.85 | 0.76 |
| mo113 | h | Auxiliar de serviços gerais. (mão de obra) | 0.032 | 20.46 | 0.65 |
| % | % | Custos diretos complementares | 2 % | 8.53 | 0.17 |
|  |  | Custos diretos |  |  | 8.70 |
