# Aplicação manual de revestimento rígido

- Propriedade do ficheiro: CYPE INGENIEROS, S.A.
- Formato: FIEBDC-3/2002
- Âmbito geográfico: Brasil
- Moeda: BRL
- Custos indiretos: 3.00 %
- Despesas gerais: 13.00 %
- Lucro: 6.00 %
- IVA: 17.00 %

## E Estruturas

### EH Concreto armado

#### EHY Reparações

**EHY050** m² Aplicação manual de revestimento rígido, acrílico, em dispersão, impermeável ao dióxido de carbono e permeável ao vapor de água, sobre superfície de concreto ou argamassa para obter uma camada decorativa e protectora contra a carbonatação e ambiente agressivo, aplicado com trincha ou rolo em 2 camadas, com 200 g/m² de consumo médio por camada e cor a escolher.
Aplicação manual de revestimento rígido, acrílico, em dispersão, impermeável ao dióxido de carbono e permeável ao vapor de água, sobre superfície de concreto ou argamassa para obter uma camada decorativa e protectora contra a carbonatação e ambiente agressivo, aplicado com trincha ou rolo em 2 camadas, com 200 g/m² de consumo médio por camada e cor a escolher.
Inclui: Limpeza da superfície suporte. Aplicação do produto.
Critério de medição de projeto: Superfície medida segundo documentação gráfica de Projeto.
Critério de quantitativos de obra: Medir-se-á a superfície realmente executada segundo especificações de Projeto.

| Código | Un | Descrição | Rendimento | Preço | Importância |
|---|---|---|---|---|---|
| mt27tsb010a | kg | Revestimento rígido à base de resinas acrílicas em dispersão aquosa, impermeável ao dióxido de carbono e permeável ao vapor de água, cor a escolher, para a proteção de concreto ou argamassa, contra a carbonatação e ambientes agressivos contaminados. (material) | 0.400 | 13.20 | 5.28 |
| mo020 | h | Pedreiro. (mão de obra) | 0.192 | 23.85 | 4.58 |
| mo113 | h | Auxiliar de serviços gerais. (mão de obra) | 0.192 | 20.46 | 3.93 |
| % | % | Custos diretos complementares | 2 % | 13.79 | 0.28 |
|  |  | Custos diretos |  |  | 14.07 |
