# Aplicação manual de impregnação hidrofugante incolor inibidora da corrosão

- Propriedade do ficheiro: CYPE INGENIEROS, S.A.
- Formato: FIEBDC-3/2002
- Âmbito geográfico: Brasil
- Moeda: BRL
- Custos indiretos: 3.00 %
- Despesas gerais: 13.00 %
- Lucro: 6.00 %
- IVA: 17.00 %

## E Estruturas

### EH Concreto armado

#### EHY Reparações

**EHY052** m² Aplicação manual de impregnação hidrofugante incolor inibidora da corrosão, de baixa viscosidade, à base de silano e inibidores de corrosão organofuncionais, sobre superfície de concreto armado, para a obtenção de uma camada protectora contra a corrosão das armaduras e permeável ao vapor de água, aplicada com trincha ou rolo em duas camadas, com 0,33 l/m² de consumo médio por camada.
Aplicação manual de impregnação hidrofugante incolor inibidora da corrosão, de baixa viscosidade, à base de silano e inibidores de corrosão organofuncionais, sobre superfície de concreto armado, para a obtenção de uma camada protectora contra a corrosão das armaduras e permeável ao vapor de água, aplicada com trincha ou rolo em duas camadas, com 0,33 l/m² de consumo médio por camada.
Inclui: Limpeza da superfície suporte. Aplicação do produto.
Critério de medição de projeto: Superfície medida segundo documentação gráfica de Projeto.
Critério de quantitativos de obra: Medir-se-á a superfície realmente executada segundo especificações de Projeto.

| Código | Un | Descrição | Rendimento | Preço | Importância |
|---|---|---|---|---|---|
| mt27tsb020a | l | Impregnação hidrofugante incolor inibidora da corrosão, de baixa viscosidade, à base de silano e inibidores de corrosão organofuncionais, permeável ao vapor de água, para a proteção contra a corrosão de elementos de concreto armado e protendido. (material) | 0.660 | 138.85 | 91.64 |
| mo020 | h | Pedreiro. (mão de obra) | 0.192 | 23.85 | 4.58 |
| mo113 | h | Auxiliar de serviços gerais. (mão de obra) | 0.192 | 20.46 | 3.93 |
| % | % | Custos diretos complementares | 2 % | 100.15 | 2.00 |
|  |  | Custos diretos |  |  | 102.15 |
