# Colocação de injetores externos, cada 20 cm, em fissura de elemento de concreto, com adesivo tixotrópico de dois componentes à base de resina epóxi

- Propriedade do ficheiro: CYPE INGENIEROS, S.A.
- Formato: FIEBDC-3/2002
- Âmbito geográfico: Brasil
- Moeda: BRL
- Custos indiretos: 3.00 %
- Despesas gerais: 13.00 %
- Lucro: 6.00 %
- IVA: 17.00 %

## E Estruturas

### EH Concreto armado

#### EHY Reparações

**EHY063** m Colocação de injetores externos, cada 20 cm, em fissura de elemento de concreto, com adesivo tixotrópico de dois componentes à base de resina epóxi.
Colocação de injetores externos, cada 20 cm, em fissura de elemento de concreto, com adesivo tixotrópico de dois componentes à base de resina epóxi.
Inclui: Marcação. Fixação dos injetores. Remoção dos injetores.
Critério de medição de projeto: Comprimento medido segundo documentação gráfica de Projeto.
Critério de quantitativos de obra: Medir-se-á o comprimento realmente executado segundo especificações de Projeto.
Critérios considerados na determinação do preço da unidade de obra: O preço não inclui a injeção da resina.

| Código | Un | Descrição | Rendimento | Preço | Importância |
|---|---|---|---|---|---|
| mt09reh121 | Un | Tampão injetor externo. (material) | 5.000 | 0.93 | 4.65 |
| mt09reh122 | Un | Injetor externo. (material) | 5.000 | 3.06 | 15.30 |
| mt09reh120a | kg | Adesivo tixotrópico de dois componentes à base de resina epóxi, para a correta ligação entre o concreto fresco e o concreto endurecido ou para melhorar a aderência do concreto endurecido e o aço. (material) | 0.225 | 23.68 | 5.33 |
| mo020 | h | Pedreiro. (mão de obra) | 0.409 | 24.01 | 9.82 |
| mo112 | h | Servente de pedreiro. (mão de obra) | 0.433 | 19.95 | 8.64 |
| % | % | Custos diretos complementares | 2 % | 43.74 | 0.87 |
|  |  | Custos diretos |  |  | 44.61 |
