# Reparação da face inferior da laje através da substituição das partes danificadas ou fissuradas dos blocos vazados por painel cerâmico furado com ligação macho-fêmea para revestir

- Propriedade do ficheiro: CYPE INGENIEROS, S.A.
- Formato: FIEBDC-3/2002
- Âmbito geográfico: Brasil
- Custos indiretos: 3.00 %
- Despesas gerais: 13.00 %
- Lucro: 6.00 %
- IVA: 17.00 %

## E Estruturas

### EH Concreto armado

#### EHY Reparações

**EHY070** m² Reparação da face inferior da laje através da substituição das partes danificadas ou fissuradas dos blocos vazados por painel cerâmico furado com ligação macho-fêmea para revestir, 50x20x3 cm assente com argamassa de cimento, confeccionada em obra, dosificação 1:6, de pega rápida.
Reparação da face inferior da laje através da substituição das partes danificadas ou fissuradas dos blocos vazados por painel cerâmico furado com ligação macho-fêmea para revestir, 50x20x3 cm, assente com argamassa de cimento, confeccionada em obra, dosificação 1:6, de pega rápida. Incluindo parte proporcional de eliminação das partes do bloco vazado que permaneçam instáveis, limpeza, armazenamento, recolha e remoção de entulho em caminhão ou caçamba.
Inclui: Preparação da superfície suporte. Colocação do tabuleiro cerâmico. Limpeza. Remoção e acumulação de entulho. Carga manual de entulho em caminhão ou caçamba.
Critério de medição de projeto: Superfície medida segundo documentação gráfica de Projeto.
Critério de quantitativos de obra: Medir-se-á a superfície realmente executada segundo especificações de Projeto.

| Código | Un | Descrição | Rendimento | Preço | Importância |
|---|---|---|---|---|---|
| mt04lcg020a | Un | Painel cerâmico furado com ligação macho-fêmea para revestir, 50x20x3 cm. (material) | 12.000 | 0.23 | 2.76 |
| mt08aaa010a | m³ | Água. (material) | 0.006 | 1.28 | 0.01 |
| mt01arg005a | t | Areia de pedreira, para argamassa preparada em obra. (material) | 0.016 | 17.20 | 0.28 |
| mt08cem002 | kg | Cimento cinza em sacos. (material) | 2.500 | 0.21 | 0.53 |
| mt09var040 | kg | Acelerador de pega, isento de cloretos, para argamassas e concretos simples. (material) | 0.200 | 0.95 | 0.19 |
| mq06hor010 | h | Betoneira. (equipamento) | 0.008 | 1.36 | 0.01 |
| mo019 | h | Oficial de 1ª pedreiro. (mão de obra) | 0.830 | 6.19 | 5.14 |
| mo111 | h | Auxiliar de serviços gerais. (mão de obra) | 0.941 | 3.68 | 3.46 |
| % | % | Custos diretos complementares | 2 % | 12.38 | 0.25 |
|  |  | Custos diretos |  |  | 12.63 |
