# Reforço de muro ou pilar de concreto armado

- Propriedade do ficheiro: CYPE INGENIEROS, S.A.
- Formato: FIEBDC-3/2002
- Âmbito geográfico: Brasil
- Custos indiretos: 3.00 %
- Despesas gerais: 13.00 %
- Lucro: 6.00 %
- IVA: 17.00 %

## E Estruturas

### EH Concreto armado

#### EHZ Reforços e ancoragens

**EHZ010** m Reforço de muro ou pilar de concreto armado, através do sistema MBrace "BASF Construction Chemical", constituído por laminado de fibra de carbono, MBrace Laminate "BASF Construction Chemical", de 80 mm de largura e 1,4 mm de espessura, módulo de elasticidade 210000 N/mm², resistência à tração 3300 MPa e extensão limite 1c65%, colocado com MBrace Laminate Adhesive HT "BASF Construction Chemical", sobre a superfície previamente lixada e com tinta de fundo MBrace Primer "BASF Construction Chemical".
Reforço de muro ou pilar de concreto armado, através do sistema MBrace "BASF Construction Chemical", constituído por laminado de fibra de carbono, MBrace Laminate "BASF Construction Chemical", de 80 mm de largura e 1,4 mm de espessura, módulo de elasticidade 210000 N/mm², resistência à tração 3300 MPa e extensão limite 1c65%, colocado com MBrace Laminate Adhesive HT "BASF Construction Chemical" aplicando uma camada de 2 mm de espessura sobre o laminado com espátula e outra camada de 1 mm de espessura sobre a superfície de contato com o pilar, com aplicação prévia de tinta de fundo MBrace Primer "BASF Construction Chemical", aplicado com broxa. Incluindo parte proporcional de preparação da superfície através da lixagem e limpeza do concreto; limpeza da superfície do laminado; colocação do laminado sobre o pilar, com rolo de borracha; remoção do adesivo que possa transbordar e limpeza dos restos gerados.
Inclui: Lixagem e limpeza da superfície de concreto. Aplicação de tinta de fundo. Aplicação do adesivo sobre a superfície onde já foi aplicada a tinta de fundo. Limpeza do laminado de fibra de carbono. Aplicação do adesivo sobre a face rugosa do laminado. Colocação do laminado. Limpeza dos restos da obra.
Critério de medição de projeto: Comprimento medido segundo documentação gráfica de Projeto.
Critério de quantitativos de obra: Medir-se-á o comprimento realmente executado segundo especificações de Projeto.

| Código | Un | Descrição | Rendimento | Preço | Importância |
|---|---|---|---|---|---|
| mt09reh420a | kg | Tinta de fundo de dois componentes à base de resina epóxi, MBrace Primer "BASF Construction Chemical", para aplicar com broxa ou rolo sobre elemento estrutural a reforçar através de folhas ou laminados de fibra de carbono. (material) | 0.048 | 24.39 | 1.17 |
| mt09reh410iL | m | Laminado de fibra de carbono, MBrace Laminate "BASF Construction Chemical", de 80 mm de largura e 1,4 mm de espessura, módulo de elasticidade 210000 N/mm², resistência à tração 3300 MPa e extensão limite 1c65%, para reforço de estruturas. (material) | 1.100 | 162.71 | 178.98 |
| mt09reh440a | kg | Adesivo de dois componentes à base de resina epóxi, MBrace Laminate Adhesive HT "BASF Construction Chemical", para aplicar com espátula sobre elemento estrutural a reforçar através de laminados de fibra de carbono. (material) | 0.617 | 11.26 | 6.95 |
| op00lij010 |  | Lixadora-polidora. | 1.000 | 0.00 | 0.00 |
| mo041 | h | Oficial de 1ª de estruturas de concreto armado. (mão de obra) | 2.510 | 6.50 | 16.32 |
| mo087 | h | Ajudante de estruturas de concreto armado. (mão de obra) | 2.510 | 4.03 | 10.12 |
| % | % | Custos diretos complementares | 2 % | 213.54 | 4.27 |
|  |  | Custos diretos |  |  | 217.81 |
