# Reforço pela face superior de vigas ou vigotas de concreto armado

- Propriedade do ficheiro: CYPE INGENIEROS, S.A.
- Formato: FIEBDC-3/2002
- Âmbito geográfico: Brasil
- Moeda: BRL
- Custos indiretos: 3.00 %
- Despesas gerais: 13.00 %
- Lucro: 6.00 %
- IVA: 17.00 %

## E Estruturas

### EH Concreto armado

#### EHZ Reforços com laminados e folhas, de fibra de carbono

**EHZ100** m Reforço pela face superior de vigas ou vigotas de concreto armado, através do sistema MasterBrace "BASF", constituído por laminado de fibra de carbono, MasterBrace LAM 170/3100 "BASF", de 50 mm de largura e 1,2 mm de espessura, módulo de elasticidade 170000 N/mm², resistência à tração 3100 MPa e extensão limite 1,9%, colocado com MasterBrace ADH 4000 "BASF", aplicando uma camada de 2 mm de espessura sobre o laminado com espátula e outra camada de 1 mm de espessura sobre a superfície de contato com o suporte, com aplicação prévia de primer MasterBrace P 3500 "BASF", aplicado com trincha, e regularização da superfície com MasterBrace ADH 1460 "BASF".
Reforço pela face superior de vigas ou vigotas de concreto armado, através do sistema MasterBrace "BASF", constituído por laminado de fibra de carbono, MasterBrace LAM 170/3100 "BASF", de 50 mm de largura e 1,2 mm de espessura, módulo de elasticidade 170000 N/mm², resistência à tração 3100 MPa e extensão limite 1,9%, colocado com MasterBrace ADH 4000 "BASF", aplicando uma camada de 2 mm de espessura sobre o laminado com espátula e outra camada de 1 mm de espessura sobre a superfície de contato com o suporte, com aplicação prévia de primer MasterBrace P 3500 "BASF", aplicado com trincha, e regularização da superfície com MasterBrace ADH 1460 "BASF".
Inclui: Implantação da posição dos reforços. Lixamento da superfície de concreto. Aspiração do pó. Regularização da superfície suporte. Aplicação de primer. Aplicação do adesivo sobre o concreto onde já foi aplicado o primer. Aplicação do adesivo sobre a face rugosa do laminado. Colocação do laminado sobre o suporte, com rolo de borracha. Limpeza dos restos da obra.
Critério de medição de projeto: Comprimento medido segundo documentação gráfica de Projeto.
Critério de quantitativos de obra: Medir-se-á o comprimento realmente executado segundo especificações de Projeto.

| Código | Un | Descrição | Rendimento | Preço | Importância |
|---|---|---|---|---|---|
| mt09reh120d | kg | Adesivo tixotrópico de dois componentes à base de resina epóxi, MasterBrace ADH 1460 "BASF", para a correta ligação entre o concreto fresco e o concreto endurecido ou para melhorar a aderência do concreto endurecido e o aço. (material) | 0.220 | 24.42 | 5.37 |
| mt09reh420a | kg | Primer de dois componentes à base de resina epóxi sem dissolventes, MasterBrace P 3500 "BASF", para aplicar com trincha ou rolo sobre elemento estrutural a reforçar através de folhas ou laminados de fibra de carbono. (material) | 0.048 | 52.12 | 2.50 |
| mt09reh410a | m | Laminado de fibra de carbono, MasterBrace LAM 170/3100 "BASF", de 50 mm de largura e 1,2 mm de espessura, módulo de elasticidade 170000 N/mm², resistência à tração 3100 MPa e extensão limite 1,9%, para reforço de estruturas. (material) | 1.100 | 40.91 | 45.00 |
| mt09reh440a | kg | Adesivo de dois componentes à base de resina epóxi, MasterBrace ADH 4000 "BASF", para aplicar com espátula sobre elemento estrutural a reforçar através de laminados de fibra de carbono. (material) | 0.374 | 27.41 | 10.25 |
| mq08gel010k | h | Grupo eletrógeno insonorizado, trifásico, de 45 kVA de potência. (equipamento) | 0.220 | 13.54 | 2.98 |
| op00lij010 |  | Lixadora-polidora. | 1.000 | 0.00 | 0.00 |
| mo042 | h | Oficial de estruturas de concreto armado. (mão de obra) | 0.366 | 23.88 | 8.74 |
| mo089 | h | Ajudante de estruturas de concreto armado. (mão de obra) | 0.366 | 18.30 | 6.70 |
| % | % | Custos diretos complementares | 2 % | 81.54 | 1.63 |
|  |  | Custos diretos |  |  | 83.17 |
