# Reforço ao esforço cortante de vigas, com folha de fibra de carbono MasterBrace "MBCC de Sika"

- Propriedade do ficheiro: CYPE INGENIEROS, S.A.
- Formato: FIEBDC-3/2002
- Âmbito geográfico: Brasil
- Moeda: BRL
- Custos indiretos: 3.00 %
- Despesas gerais: 13.00 %
- Lucro: 6.00 %
- IVA: 17.00 %

## E Estruturas

### EH Concreto armado

#### EHZ Reforços com laminados e folhas, de fibra de carbono

**EHZ110** m² Reforço ao esforço cortante de vigas, com folha de fibra de carbono MasterBrace "MBCC de Sika".
Reforço ao esforço cortante de vigas de concreto armado, através do sistema MasterBrace "MBCC de Sika", com DIT nº 572R, constituído por 1 camada de folhas de fibra de carbono unidireccional, MasterBrace FIB 300/50 CFS "MBCC de Sika", 300 g/m², de 500x100 mm e 0,165 mm de espessura, resistência à tração 4900 MPa e alongamento máximo 2,1%, em forma de U, impregnadas por ambas as faces com MasterBrace SAT 4500 "MBCC de Sika" colocada sobre a superfície suporte de concreto com prévia aplicação de primer MasterBrace P 3500 "MBCC de Sika", aplicada com trincha.
Critérios considerados na determinação do preço da unidade de obra: O preço não inclui a preparação do suporte nem o revestimento.
Inclui: Implantação da posição dos reforços. Aplicação de primer. Colocação das folhas de reforço, impregnadas por ambas as faces com a resina. Limpeza dos restos da obra.
Critério de medição de projeto: Superfície medida segundo documentação gráfica de Projeto.
Critério de quantitativos de obra: Medir-se-á a superfície realmente executada segundo especificações de Projeto.

| Código | Un | Descrição | Rendimento | Preço | Importância |
|---|---|---|---|---|---|
| mt09reh420a | kg | Primer de dois componentes à base de resina epóxi sem dissolventes, MasterBrace P 3500 "MBCC de Sika", para aplicar com trincha ou rolo sobre elemento estrutural a reforçar através de folhas ou laminados de fibra de carbono. (material) | 0.200 | 62.72 | 12.54 |
| mt09reh400a | m² | Folha de fibra de carbono unidireccional, MasterBrace FIB 300/50 CFS "MBCC de Sika", 300 g/m², de 500x100 mm e 0,165 mm de espessura, resistência à tração 4900 MPa, módulo de elasticidade 230.000 N/mm² e alongamento máximo 2,1%, para reforço de estruturas. (material) | 1.100 | 92.10 | 101.31 |
| mt09reh430a | kg | Resina epóxi saturante sem dissolventes, MasterBrace SAT 4500 "MBCC de Sika", para a aplicação com rolo sobre suportes de concreto ou aço, em sistemas de reforço estrutural através de folhas de fibra de carbono, fibra de vidro ou fibra de aramida em pilares solicitados à compressão, vigas solicitadas a esforço cortante ou à flexão. (material) | 0.880 | 55.58 | 48.91 |
| mo042 | h | Oficial de estruturas de concreto armado. (mão de obra) | 0.483 | 31.99 | 15.45 |
| mo089 | h | Ajudante de estruturas de concreto armado. (mão de obra) | 0.483 | 30.15 | 14.56 |
| % | % | Custos diretos complementares | 2 % | 192.77 | 3.86 |
|  |  | Custos diretos |  |  | 196.63 |
