# Reforço ao esforço cortante em vigas de concreto armado

- Propriedade do ficheiro: CYPE INGENIEROS, S.A.
- Formato: FIEBDC-3/2002
- Âmbito geográfico: Brasil
- Custos indiretos: 3.00 %
- Despesas gerais: 13.00 %
- Lucro: 6.00 %
- IVA: 17.00 %

## E Estruturas

### EH Concreto armado

#### EHZ Reforços com laminados de fibra de carbono

**EHZ110** m² Reforço ao esforço cortante em vigas de concreto armado, através do sistema MasterBrace "BASF", constituído por 1 camada de folhas de fibra de carbono unidireccional, MasterBrace FIB CF 230/4900 300/50 "BASF", 300 g/m², de 500x100 mm e 0,165 mm de espessura, resistência à tração 4900 MPa e extensão limite 1,3%, em forma de U, embutida entre duas camadas de MasterBrace SAT 4500 "BASF" sobre a superfície previamente lixada, regularizada com MasterBrace ADH 1460 "BASF" e aplicação de tinta de fundo MasterBrace P 3500 "BASF".
Reforço ao esforço cortante de vigas de concreto armado, através do sistema MasterBrace "BASF", constituído por 1 camada de folhas de fibra de carbono unidireccional, MasterBrace FIB CF 230/4900 300/50 "BASF", 300 g/m², de 500x100 mm e 0,165 mm de espessura, resistência à tração 4900 MPa e extensão limite 1,3%, em forma de U, embutida entre duas camadas de MasterBrace SAT 4500 "BASF" colocada sobre a superfície suporte com aplicação prévia de tinta de fundo MasterBrace P 3500 "BASF", aplicada com broxa. Incluindo parte proporcional de preparação da superfície através de lixagem e limpeza do concreto; regularização da superfície com MasterBrace ADH 1460 "BASF"; aplicação com rolo ou broxa de MasterBrace SAT 4500 "BASF" sobre a superfície de concreto; colocação das folhas de fibra de carbono sobre o suporte, com rolo metálico estriado; e limpeza dos resíduos gerados.
Inclui: Lixagem e limpeza da superfície de concreto. Regularização da superfície suporte. Aplicação de tinta de fundo. Aplicação do material de colocação sobre a superfície onde já foi aplicada a tinta de fundo. Aplicação do material de colocação sobre as folhas do reforço, pelas duas faces. Colocação das folhas de reforço em forma de U. Limpeza dos restos da obra.
Critério de medição de projeto: Superfície medida segundo documentação gráfica de Projeto.
Critério de quantitativos de obra: Medir-se-á a superfície realmente executada segundo especificações de Projeto.

| Código | Un | Descrição | Rendimento | Preço | Importância |
|---|---|---|---|---|---|
| mt09reh120b | kg | Adesivo tixotrópico de dois componentes à base de resina epóxi, MasterBrace ADH 1460 "BASF", para a correta ligação entre o concreto fresco e o concreto endurecido ou para melhorar a aderência do concreto endurecido e o aço. (material) | 2.200 | 8.68 | 19.10 |
| mt09reh420a | kg | Tinta de fundo de dois componentes à base de resina epóxi, MasterBrace P 3500 "BASF", para aplicar com broxa ou rolo sobre elemento estrutural a reforçar através de folhas ou laminados de fibra de carbono. (material) | 0.440 | 28.20 | 12.41 |
| mt09reh400a | m² | Folha de fibra de carbono unidireccional, MasterBrace FIB CF 230/4900 300/50 "BASF", 300 g/m², de 500x100 mm e 0,165 mm de espessura, resistência à tração 4900 MPa, módulo de elasticidade 230.000 N/mm² e extensão limite 1,3%, para reforço de estruturas. (material) | 1.200 | 40.43 | 48.52 |
| mt09reh430a | kg | Resina epóxi saturante, MasterBrace SAT 4500 "BASF", para a aplicação com rolo sobre suportes de concreto ou aço, em sistemas de reforço estrutural através de folhas de fibra de carbono, fibra de vidro ou fibra de aramida em pilares solicitados à compressão, vigas solicitadas a esforço cortante ou à flexão. (material) | 0.980 | 24.10 | 23.62 |
| op00lij010 |  | Lixadora-polidora. | 1.000 | 0.00 | 0.00 |
| mo042 | h | Oficial de 1ª de estruturas de concreto armado. (mão de obra) | 4.444 | 4.43 | 19.69 |
| mo089 | h | Ajudante de estruturas de concreto armado. (mão de obra) | 2.427 | 3.27 | 7.94 |
| % | % | Custos diretos complementares | 2 % | 131.28 | 2.63 |
|  |  | Custos diretos |  |  | 133.91 |
