# Ancoragem química estrutural realizado sobre concreto de resistência característica mínima 20 N/mm²

- Propriedade do ficheiro: CYPE INGENIEROS, S.A.
- Formato: FIEBDC-3/2002
- Âmbito geográfico: Brasil
- Custos indiretos: 3.00 %
- Despesas gerais: 13.00 %
- Lucro: 6.00 %
- IVA: 17.00 %

## E Estruturas

### EH Concreto armado

#### EHZ Reforços e ancoragens

**EHZ410** Un Ancoragem química estrutural realizado sobre concreto de resistência característica mínima 20 N/mm², através de furo de 10 mm de diâmetro e 85 mm de profundidade, preenchimento do orifício com injeção de resina epóxi, livre de estireno, e inserção posterior de barra roscada com porca e arruela de de aço galvanizado qualidade 5.8, segundo ISO 898-1, de 8 mm de diâmetro e 110 mm de comprimento.
Ancoragem química estrutural realizado sobre concreto de resistência característica mínima 20 N/mm², através de furo de 10 mm de diâmetro e 85 mm de profundidade, preenchimento do orifício com injeção de resina epóxi, livre de estireno, e inserção posterior de barra roscada com porca e arruela de de aço galvanizado qualidade 5.8, segundo ISO 898-1, de 8 mm de diâmetro e 110 mm de comprimento. Incluindo parte proporcional de implantação, realização do furo com martelo percutor e broca de tamanho adequado; limpeza do pó resultante da perfuração, com ar comprimido; preparação do cartucho e colocação dentro do aplicador; injeção da resina e preenchimento de mais de 50% do volume do orifício realizado; inserção no mesmo de barra roscada e colocação da peça a fixar; aplicação de par de aperto com chave dinamométrica após aguardar o tempo de pega indicado e limpeza dos restos.
Inclui: Implantação da posição da ancoragem. Execução do furo. Limpeza do pó resultante. Preparação do cartucho. Injeção da resina. Inserção da barra roscado. Aplicação do par de aperto com chave dinamométrica. Limpeza dos restos sobrantes.
Critério de medição de projeto: Número de unidades previstas, segundo documentação gráfica de Projeto.
Critério de quantitativos de obra: Medir-se-á o número de unidades realmente executadas segundo especificações de Projeto.

| Código | Un | Descrição | Rendimento | Preço | Importância |
|---|---|---|---|---|---|
| mt09reh100i | Un | Cartucho de resina epóxi, livre de estireno, de dois componentes, com dosificador e boca de mistura automática, de 400 ml, para ancoragens estruturais verticais e horizontais. (material) | 0.040 | 14.43 | 0.58 |
| mt09reh305aa | Un | Ancoragem composta por barra roscada de aço galvanizado qualidade 5.8, segundo ISO 898-1 de 8 mm de diâmetro, e 110 mm de comprimento, porca e arruela, para fixações sobre estruturas de concreto. (material) | 1.000 | 0.80 | 0.80 |
| op00tal010 |  | Furadeira. | 1.000 | 0.00 | 0.00 |
| mo019 | h | Oficial de 1ª pedreiro. (mão de obra) | 0.143 | 6.19 | 0.89 |
| mo110 | h | Servente de pedreiro. (mão de obra) | 0.143 | 3.76 | 0.54 |
| % | % | Custos diretos complementares | 2 % | 2.81 | 0.06 |
|  |  | Custos diretos |  |  | 2.87 |
