# Ancoragem química estrutural realizado sobre concreto de resistência característica mínima 20 N/mm²

- Propriedade do ficheiro: CYPE INGENIEROS, S.A.
- Formato: FIEBDC-3/2002
- Âmbito geográfico: Brasil
- Custos indiretos: 3.00 %
- Despesas gerais: 13.00 %
- Lucro: 6.00 %
- IVA: 17.00 %

## E Estruturas

### EH Concreto armado

#### EHZ Reforços e ancoragens

**EHZ411** Un Ancoragem química estrutural realizado sobre concreto de resistência característica mínima 20 N/mm², através de furo de 18 mm de diâmetro e 165 mm de profundidade no qual no interior será alojada uma bucha de resina resina de viniléster, sem estireno, com areia de quartzo ou corindo e inserção posterior de barra roscada com porca e arruela de de aço inoxidável A4-70, segundo ISO 3506-1, de 16 mm de diâmetro e 190 mm de comprimento.
Ancoragem química estrutural realizado sobre concreto de resistência característica mínima 20 N/mm², através de furo de 18 mm de diâmetro e 165 mm de profundidade no qual no interior será alojada uma bucha de resina resina de viniléster, sem estireno, com areia de quartzo ou corindo e inserção posterior de barra roscada com porca e arruela de de aço inoxidável A4-70, segundo ISO 3506-1, de 16 mm de diâmetro e 190 mm de comprimento. Incluindo parte proporcional de implantação, realização do furo com martelo percutor e broca de tamanho adequado; limpeza do pó resultante da perfuração, com ar comprimido; inserção da bucha no orifício resultante; introdução da barra roscado e colocação da peça a fixar; aplicação do par de aperto com chave dinamométrica após aguardar o tempo de pega indicado e limpeza dos restos.
Inclui: Implantação da posição da ancoragem. Execução do furo. Limpeza do pó resultante. Inserção da bucha. Introdução da barra roscado. Aplicação do par de aperto com chave dinamométrica. Limpeza dos restos sobrantes.
Critério de medição de projeto: Número de unidades previstas, segundo documentação gráfica de Projeto.
Critério de quantitativos de obra: Medir-se-á o número de unidades realmente executadas segundo especificações de Projeto.

| Código | Un | Descrição | Rendimento | Preço | Importância |
|---|---|---|---|---|---|
| mt09reh102d | Un | Bucha de resina de viniléster de alta resistência, livre de estireno, de 16 mm de diâmetro, à base de metacrilato de uretano, endurecedor e areia de quartzo ou corindo, para a execução de ancoragens químicas estruturais. (material) | 1.000 | 3.74 | 3.74 |
| mt09reh305zf | Un | Ancoragem composta por barra roscada de aço inoxidável A4-70, segundo ISO 3506-1 de 16 mm de diâmetro, e 190 mm de comprimento, porca e arruela, para fixações sobre estruturas de concreto. (material) | 1.000 | 7.51 | 7.51 |
| op00tal010 |  | Furadeira. | 1.000 | 0.00 | 0.00 |
| mo019 | h | Oficial de 1ª pedreiro. (mão de obra) | 0.122 | 6.19 | 0.76 |
| mo110 | h | Servente de pedreiro. (mão de obra) | 0.122 | 3.76 | 0.46 |
| % | % | Custos diretos complementares | 2 % | 12.47 | 0.25 |
|  |  | Custos diretos |  |  | 12.72 |
