# Ancoragem química estrutural realizado sobre concreto de resistência característica mínima 20 N/mm²

- Propriedade do ficheiro: CYPE INGENIEROS, S.A.
- Formato: FIEBDC-3/2002
- Âmbito geográfico: Brasil
- Custos indiretos: 3.00 %
- Despesas gerais: 13.00 %
- Lucro: 6.00 %
- IVA: 17.00 %

## E Estruturas

### EH Concreto armado

#### EHZ Reforços e ancoragens

**EHZ412** Un Ancoragem química estrutural realizado sobre concreto de resistência característica mínima 20 N/mm², através de furo de 10 mm de diâmetro e 85 mm de profundidade, preenchimento do orifício com argamassa fluida de dois componentes à base de resina epóxi, e inserção posterior de barra roscada com porca e arruela de de aço galvanizado qualidade 5.8, segundo ISO 898-1, de 8 mm de diâmetro e 110 mm de comprimento.
Ancoragem química estrutural realizado sobre concreto de resistência característica mínima 20 N/mm², através de furo de 10 mm de diâmetro e 85 mm de profundidade, preenchimento do orifício com argamassa fluida de dois componentes à base de resina epóxi, e inserção posterior de barra roscada com porca e arruela de de aço galvanizado qualidade 5.8, segundo ISO 898-1, de 8 mm de diâmetro e 110 mm de comprimento. Incluindo parte proporcional de marcação, realização do furo com martelo percutor e broca de tamanho adequado; limpeza do pó resultante na perfuração, com ar comprimido; preparação da mistura; descarga da argamassa e enchimento de mais de 50% do volume do orifício realizado; inserção no mesmo da barra roscado e colocação da peça a fixar; aplicação de par de aperto com chave dinamométrica após esperar o tempo de pega indicado e limpeza dos resíduos.
Inclui: Implantação da posição da ancoragem. Execução do furo. Limpeza do pó resultante. Preparação da mistura. Derramamento da argamassa. Inserção da barra roscado. Aplicação do par de aperto com chave dinamométrica. Limpeza dos restos sobrantes.
Critério de medição de projeto: Número de unidades previstas, segundo documentação gráfica de Projeto.
Critério de quantitativos de obra: Medir-se-á o número de unidades realmente executadas segundo especificações de Projeto.

| Código | Un | Descrição | Rendimento | Preço | Importância |
|---|---|---|---|---|---|
| mt09reh320a | kg | Argamassa fluida de dois componentes à base de resina epóxi, com endurecedor amínico, sem retração, para ancoragens e enchimentos. (material) | 0.009 | 7.27 | 0.07 |
| mt09reh305aa | Un | Ancoragem composta por barra roscada de aço galvanizado qualidade 5.8, segundo ISO 898-1 de 8 mm de diâmetro, e 110 mm de comprimento, porca e arruela, para fixações sobre estruturas de concreto. (material) | 1.000 | 0.80 | 0.80 |
| op00tal010 |  | Furadeira. | 1.000 | 0.00 | 0.00 |
| mo019 | h | Oficial de 1ª pedreiro. (mão de obra) | 0.275 | 6.19 | 1.70 |
| mo110 | h | Servente de pedreiro. (mão de obra) | 0.275 | 3.76 | 1.03 |
| % | % | Custos diretos complementares | 2 % | 3.60 | 0.07 |
|  |  | Custos diretos |  |  | 3.67 |
