# Enchimento e nivelação da superfície de um elemento estrutural de concreto endurecido, com 5 mm de espessura de argamassa fluida, para utilização geral

- Propriedade do ficheiro: CYPE INGENIEROS, S.A.
- Formato: FIEBDC-3/2002
- Âmbito geográfico: Brasil
- Custos indiretos: 3.00 %
- Despesas gerais: 13.00 %
- Lucro: 6.00 %
- IVA: 17.00 %

## E Estruturas

### EH Concreto armado

#### EHZ Reforços e ancoragens

**EHZ500** m² Enchimento e nivelação da superfície de um elemento estrutural de concreto endurecido, com 5 mm de espessura de argamassa fluida, para utilização geral.
Formação de enchimento e nivelação de 5 mm de espessura com argamassa fluida, para utilização geral, sobre a superfície de um elemento estrutural de concreto endurecido. Incluindo parte proporcional de implantação, limpeza da superfície suporte, preparação da mistura, descarga e cura da argamassa.
Inclui: Marcação. Limpeza da superfície suporte. Preparação da mistura. Descarga da camada de argamassa. Cura da argamassa. Limpeza dos restos gerados.
Critério de medição de projeto: Superfície medida segundo documentação gráfica de Projeto.
Critério de quantitativos de obra: Medir-se-á a superfície realmente executada segundo especificações de Projeto.

| Código | Un | Descrição | Rendimento | Preço | Importância |
|---|---|---|---|---|---|
| mt09reh360c | kg | Argamassa fluida, para utilização geral, para ancoragens e enchimentos de 5 a 50 mm de espessura. (material) | 11.000 | 0.39 | 4.29 |
| mt08aaa010a | m³ | Água. (material) | 0.010 | 0.98 | 0.01 |
| mo019 | h | Oficial de 1ª pedreiro. (mão de obra) | 0.337 | 6.19 | 2.09 |
| mo111 | h | Auxiliar de serviços gerais. (mão de obra) | 0.337 | 3.68 | 1.24 |
| % | % | Custos diretos complementares | 2 % | 7.63 | 0.15 |
|  |  | Custos diretos |  |  | 7.78 |
