# Laje de vigotas de madeira tratada de 10x20 a 15x25 cm de seção

- Propriedade do ficheiro: CYPE INGENIEROS, S.A.
- Formato: FIEBDC-3/2002
- Âmbito geográfico: Brasil
- Custos indiretos: 3.00 %
- Despesas gerais: 13.00 %
- Lucro: 6.00 %
- IVA: 16.00 %

## E Estruturas

### EM Madeira

#### EMF Lajes

**EMF010** m² Laje de vigotas de madeira tratada de 10x20 a 15x25 cm de seção, com uma separação entre eixos de 50 cm, e fôrmas "NERVOMETAL" de 0,5 mm de espessura; aço CA-50, quantidade 1,1 kg/m², em camada de compressão de 4 cm de espessura de concreto C25 classe de agressividade ambiental II e tipo de ambiente urbano, brita 0, consistência S100 dosado em central, e concretagem com grua.
Execução de laje tradicional composta por vigotas de madeira de pinho da região de 10x20 a 15x25 cm de seção e até 6 m de comprimento, com uma separação entre eixos de 50 cm, com tratamento hidrófugo e fungicida da madeira; fôrmas de chapa de aço laminado a frio "NERVOMETAL" de 0,5 mm de espessura; aço CA-50, quantidade 1,1 kg/m², em camada de compressão de 4 cm de espessura de concreto C25 classe de agressividade ambiental II e tipo de ambiente urbano, brita 0, consistência S100 dosado em central, e concretagem com grua. Incluindo parte proporcional de colocação e remoção de escoramento das vigotas, separadores, elementos de atadura de vigotas e vigas de borda e aberturas.
Inclui: Preparação do perímetro de apoio das vigotas. Marcação e colocação em seco das vigotas. Escoramento. União de vigotas em apoios e amarrações. Montagem das fôrmas. Colocação de armaduras com separadores certificados. Concretagem e compactação do concreto. Nivelamento da camada de compressão. Cura do concreto. Remoção de escoramento. Reparação de defeitos superficiais.
Critério de medição de projeto: Superfície medida em verdadeira magnitude desde as faces exteriores das vigas de borda do perímetro, segundo documentação gráfica de Projeto, descontando as aberturas de superfície maior de 6 m².
Critério de quantitativos de obra: Medir-se-á, em verdadeira magnitude, desde as faces exteriores das vigas perimetrais, a superfície realmente executada segundo especificações de Projeto, descontando as aberturas de superfície maior de 6 m². Consideram-se incluídos todos os elementos integrantes da laje assinalados nos desenhos e detalhes do Projeto.

| Código | Un | Descrição | Rendimento | Preço | Importância |
|---|---|---|---|---|---|
| mt50spa050k | m³ | Pranchão de madeira de pinho, dimensões 20x7,2 cm. (material) | 0.001 | 261.25 | 0.26 |
| mt50spa081c | Un | Escora metálica telescópica, para 3 m de altura e 50 utilizações. (material) | 0.500 | 0.22 | 0.11 |
| mt50spa101 | kg | Pregos de aço. (material) | 0.030 | 0.99 | 0.03 |
| mt07mee018ha | m³ | Madeira serrada de pinho silvestre (Pinus Sylvestris L.) com acabamento polido, para vigota de 10x20 a 15x25 cm de seção e até 6 m de comprimento, para aplicações estruturais, classe resistente C-18 e proteção contra agentes bióticos que corresponde com a classe de penetração P2 (3 mm nas faces laterais da alvura e 40 mm no sentido axial), trabalhada em oficina. (material) | 0.075 | 355.91 | 26.69 |
| mt08efb010b | m² | Chapa de aço laminado a frio, "NERVOMETAL", acabamento zincado, de 0,5 mm de espessura. (material) | 1.100 | 3.95 | 4.35 |
| mt07aco020o | Un | Separador certificado para tela eletrossoldada. (material) | 2.000 | 0.07 | 0.14 |
| mt07aco070f | kg | Aço em barras nervuradas, CA-50, elaborado em oficina e colocado em obra, diâmetros vários, segundo ABNT NBR 7480. (material) | 1.100 | 1.37 | 1.51 |
| mt10haf080idc | m³ | Concreto C25 classe de agressividade ambiental II e tipo de ambiente urbano, brita 0, consistência S100, dosado em central, segundo ABNT NBR 8953. (material) | 0.042 | 105.59 | 4.43 |
| op00cla010 |  | Pregador pneumático. | 1.000 | 0.00 | 0.00 |
| op00cep010 |  | Plainas. | 1.000 | 0.00 | 0.00 |
| au00auh010 |  | Balde. | 1.000 | 0.00 | 0.00 |
| au00auh040 |  | Vibrador de concreto, elétrico. | 1.000 | 0.00 | 0.00 |
| mo044 | h | Oficial de 1ª carpinteiro de estrutura. (mão de obra) | 0.492 | 6.50 | 3.20 |
| mo088 | h | Ajudante de carpinteiro de estruturas. (mão de obra) | 0.492 | 4.03 | 1.98 |
| mo041 | h | Oficial de 1ª de estruturas de concreto armado. (mão de obra) | 1.482 | 6.50 | 9.63 |
| mo085 | h | Ajudante de oficial de estruturas de concreto armado. (mão de obra) | 1.482 | 4.03 | 5.97 |
| % | % | Custos diretos complementares | 2 % | 58.30 | 1.17 |
|  |  | Custos diretos |  |  | 59.47 |
