# Tratamento preventivo contra as térmitas em elementos de madeira, através da aplicação com broxa ou pincel de duas demãos, de 0,2 l/m² cada uma, de líquido protetor anti-carcoma

- Propriedade do ficheiro: CYPE INGENIEROS, S.A.
- Formato: FIEBDC-3/2002
- Âmbito geográfico: Brasil
- Custos indiretos: 3.00 %
- Despesas gerais: 13.00 %
- Lucro: 6.00 %
- IVA: 17.00 %

## E Estruturas

### EM Madeira

#### EMK Preparação da superfície

**EMK021** m² Tratamento preventivo contra as térmitas em elementos de madeira, através da aplicação com broxa ou pincel de duas demãos, de 0,2 l/m² cada uma, de líquido protetor anti-carcoma.
Tratamento preventivo contra as térmitas em elementos de madeira, através da aplicação com broxa ou pincel de duas demãos, de 0,2 l/m² cada uma, de líquido protetor anti-carcoma. Incluindo parte proporcional de eliminação prévia dos materiais que cobrem o elemento a tratar.
Inclui: Proteção dos elementos da envolvente. Aplicação do tratamento com broxa.
Critério de medição de projeto: Superfície medida segundo documentação gráfica de Projeto.
Critério de quantitativos de obra: Medir-se-á a superfície realmente executada segundo especificações de Projeto.

| Código | Un | Descrição | Rendimento | Preço | Importância |
|---|---|---|---|---|---|
| mt27tlr040 | l | Líquido protetor incolor para tratamento anti-térmitas de elementos de madeira, aplicável com broxa, pincel ou pistola, ou através de injeção ou imersão. (material) | 0.400 | 8.57 | 3.43 |
| mo038 | h | Oficial de 1ª pintor. (mão de obra) | 0.538 | 4.22 | 2.27 |
| % | % | Custos diretos complementares | 2 % | 5.70 | 0.11 |
|  |  | Custos diretos |  |  | 5.81 |
