# Rebaixe longitudinal de 1,5 cm de espessura para o apoio de bloco vazado em arco cerâmica, nas 2 faces de vigota de madeira de 10 cm de altura, através de fresadora elétrica para talhar

- Propriedade do ficheiro: CYPE INGENIEROS, S.A.
- Formato: FIEBDC-3/2002
- Âmbito geográfico: Brasil
- Custos indiretos: 3.00 %
- Despesas gerais: 13.00 %
- Lucro: 6.00 %
- IVA: 17.00 %

## E Estruturas

### EM Madeira

#### EMK Preparação da superfície

**EMK102** m Rebaixe longitudinal de 1,5 cm de espessura para o apoio de bloco vazado em arco cerâmica, nas 2 faces de vigota de madeira de 10 cm de altura, através de fresadora elétrica para talhar.
Formação de consolas de apoio para os blocos vazados em arco cerâmicas, através do rebaixe longitudinal de 1,5 cm de espessura, nas 2 faces de vigota de madeira de 10 cm de altura, com fresadora elétrica para talhar. Incluindo parte proporcional de implantação dos cortes, lavrar das arestas inferiores, limpeza, armazenamento, remoção e carga manual de restos em caminhão ou caçamba.
Inclui: Implantação dos cortes. Rebaixe longitudinal. Lavrar de arestas. Remoção e armazenamento de restos. Carga manual de restos em caminhão ou caçamba.
Critério de medição de projeto: Comprimento medido segundo documentação gráfica de Projeto.
Critério de quantitativos de obra: Medir-se-á o comprimento realmente executado segundo especificações de Projeto.

| Código | Un | Descrição | Rendimento | Preço | Importância |
|---|---|---|---|---|---|
| op00tup010 |  | Tupia elétrica para talhar elementos de madeira. | 1.000 | 0.00 | 0.00 |
| mo017 | h | Carpinteiro. (mão de obra) | 0.484 | 3.44 | 1.66 |
| mo058 | h | Ajudante de carpinteiro. (mão de obra) | 0.242 | 2.51 | 0.61 |
| % | % | Custos diretos complementares | 2 % | 2.27 | 0.05 |
|  |  | Custos diretos |  |  | 2.32 |
