# Elementos metálicos de ligação e apoio para estruturas de madeira

- Propriedade do ficheiro: CYPE INGENIEROS, S.A.
- Formato: FIEBDC-3/2002
- Âmbito geográfico: Brasil
- Moeda: BRL
- Custos indiretos: 3.00 %
- Despesas gerais: 13.00 %
- Lucro: 6.00 %
- IVA: 17.00 %

## E Estruturas

### EM Madeira

#### EMM Elementos auxiliares para estruturas de madeira

**EMM010** kg Elementos metálicos de ligação e apoio para estruturas de madeira.
Elementos metálicos de ligação e apoio, para estruturas de madeira, de aço galvanizado a quente com proteção Z275 face à corrosão, em perfis laminados de diferentes séries (circulares, quadrados, retangulares, hexagonais e chapas), trabalhados em oficina e colocados em obra.
Inclui: Colocação e fixação provisória dos elementos de ligação. Aprumo e nivelamento. Ajuste das peças e uniões entre os diferentes componentes da estrutura.
Critério de medição de projeto: Peso nominal medido segundo documentação gráfica de Projeto.
Critério de quantitativos de obra: Determinar-se-á, a partir do peso obtido em balança oficial das unidades chegadas à obra, o peso das unidades realmente executadas segundo especificações de Projeto.

| Código | Un | Descrição | Rendimento | Preço | Importância |
|---|---|---|---|---|---|
| mt07emr403a | kg | Elementos de aço galvanizado a quente com proteção Z275 face à corrosão, para samblagem de estruturas de madeira (material) | 1.000 | 28.01 | 28.01 |
| mo048 | h | Carpinteiro de estruturas de madeira. (mão de obra) | 0.064 | 24.11 | 1.54 |
| mo095 | h | Ajudante de montador de estruturas de madeira. (mão de obra) | 0.032 | 18.54 | 0.59 |
| % | % | Custos diretos complementares | 2 % | 30.14 | 0.60 |
|  |  | Custos diretos |  |  | 30.74 |
