# Soalho à vista de tábuas com ligação macho-fêmea de madeira de ipé, de 10x2 cm de seção e 100 cm de comprimento, cravadas diretamente sobre as vigotas da laje

- Propriedade do ficheiro: CYPE INGENIEROS, S.A.
- Formato: FIEBDC-3/2002
- Âmbito geográfico: Brasil
- Custos indiretos: 3.00 %
- Despesas gerais: 13.00 %
- Lucro: 6.00 %
- IVA: 17.00 %

## E Estruturas

### EM Madeira

#### EMT Soalhos

**EMT020** m² Soalho à vista de tábuas com ligação macho-fêmea de madeira de ipé, de 10x2 cm de seção e 100 cm de comprimento, cravadas diretamente sobre as vigotas da laje.
Fornecimento e colocação de soalho à vista de tábuas com ligação macho-fêmea de madeira de ipé, de 10x2 cm de seção e 100 cm de comprimento, cravadas diretamente sobre as vigotas da laje, para formação de piso. Incluindo parte proporcional de preparação da madeira, implantação, nivelação, cortes e desperdícios, fixação oculta com pontas de ferro e formação de aberturas.
Inclui: Marcação da disposição das peças. Cravagem das peças ao suporte base.
Critério de medição de projeto: Superfície medida segundo documentação gráfica de Projeto, descontando as aberturas de superfície maior de 1 m².
Critério de quantitativos de obra: Medir-se-á a superfície realmente executada segundo especificações de Projeto, descontando as aberturas de superfície maior de 1 m².

| Código | Un | Descrição | Rendimento | Preço | Importância |
|---|---|---|---|---|---|
| mt07mee403h | m² | Tábua macho-fêmea de ipé, de 10x2 cm de seção e 100 cm de comprimento, para entabuamento em lajes de madeira. (material) | 1.100 | 37.89 | 41.68 |
| mt50spa102 | kg | Pregos de ferro. (material) | 0.200 | 0.72 | 0.14 |
| op00cla010 |  | Pregador pneumático pneumática. | 1.000 | 0.00 | 0.00 |
| op00cep010 |  | Plainas. | 1.000 | 0.00 | 0.00 |
| op00cor050 |  | Cortadora manual de madeira, de disco. | 1.000 | 0.00 | 0.00 |
| mo048 | h | Oficial de 1ª carpinteiro de estrutura. (mão de obra) | 0.269 | 4.43 | 1.19 |
| mo095 | h | Ajudante de carpinteiro de estruturas. (mão de obra) | 0.269 | 3.27 | 0.88 |
| % | % | Custos diretos complementares | 2 % | 43.89 | 0.88 |
|  |  | Custos diretos |  |  | 44.77 |
