# Substituição de elemento em cobertura com tesoura de madeira

- Propriedade do ficheiro: CYPE INGENIEROS, S.A.
- Formato: FIEBDC-3/2002
- Âmbito geográfico: Brasil
- Moeda: BRL
- Custos indiretos: 3.00 %
- Despesas gerais: 13.00 %
- Lucro: 6.00 %
- IVA: 17.00 %

## E Estruturas

### EM Madeira

#### EMW Substituições

**EMW010** m³ Substituição de elemento em cobertura com tesoura de madeira.
Substituição de perna danificada em cobertura com tesoura de madeira por perna de madeira serrada de pinho silvestre (Pinus sylvestris), acabamento polido, para aplicações estruturais, classe resistente C18 e proteção contra agentes bióticos que corresponde com a classe de penetração NP2 (3 mm nas faces laterais do alburno). Incluindo limpeza, eliminação de fixações, armazenamento, remoção e carga manual de entulho em caminhão ou caçamba, cortes, entalhes para a sua correta ensamblagem, nivelação e colocação dos elementos de ligação e reforço. Trabalhado em oficina e colocado em obra.
Inclui: Desmontagem do elemento. Fragmentação do entulho em peças manejáveis. Carga manual de entulho em caminhão ou caçamba. Implantação e marcação de eixos, nos pontos de ligação com a tesoura. Apresentação das peças sobre a tesoura. Colocação e nivelamento. Fixação à tesoura.
Critério de medição de projeto: Volume medido segundo documentação gráfica de Projeto, apoiando-se nas maiores dimensões transversais para as peças que não tenham esquadrias retangulares ou quadradas, e o comprimento incluindo as entregas.
Critério de quantitativos de obra: Medir-se-á o volume realmente executado segundo especificações de Projeto, apoiando-se nas maiores dimensões transversais para aquelas peças que não tenham esquadrias retangulares ou quadradas, incluindo no comprimento as entregas. Consideram-se incluídos todos os elementos integrantes da estrutura assinalados nos desenhos e detalhes do Projeto.

| Código | Un | Descrição | Rendimento | Preço | Importância |
|---|---|---|---|---|---|
| mt07mee035aua | m³ | Madeira serrada de pinho silvestre (Pinus sylvestris) com acabamento polido, para perna, para aplicações estruturais, classe resistente C18 e proteção contra agentes bióticos que corresponde com a classe de penetração NP2 (3 mm nas faces laterais do alburno), trabalhado em oficina. (material) | 1.000 | 1415.57 | 1415.57 |
| mt50spa101 | kg | Pregos de aço. (material) | 10.000 | 4.74 | 47.40 |
| mq09sie010 | h | Motoserra a gasolina, de 50 cm de lâmina e 2 kW de potência. (equipamento) | 4.637 | 12.36 | 57.31 |
| op00cla010 |  | Pregador pneumático pneumática. | 1.000 | 0.00 | 0.00 |
| op00cep010 |  | Plainas. | 1.000 | 0.00 | 0.00 |
| mo017 | h | Carpinteiro. (mão de obra) | 28.324 | 31.10 | 880.88 |
| mo058 | h | Ajudante de carpinteiro. (mão de obra) | 14.162 | 27.01 | 382.52 |
| mo113 | h | Auxiliar de serviços gerais. (mão de obra) | 6.437 | 26.98 | 173.67 |
| % | % | Custos diretos complementares | 2 % | 2957.35 | 59.15 |
|  |  | Custos diretos |  |  | 3016.50 |
