# Reforço de vigas e vigotas de laje de madeira através da colocação

- Propriedade do ficheiro: CYPE INGENIEROS, S.A.
- Formato: FIEBDC-3/2002
- Âmbito geográfico: Brasil
- Custos indiretos: 3.00 %
- Despesas gerais: 13.00 %
- Lucro: 6.00 %
- IVA: 16.00 %

## E Estruturas

### EM Madeira

#### EMZ Reforços

**EMZ210** m² Reforço de vigas e vigotas de laje de madeira através da colocação, pela face superior, de 6,5 kg/m de peça de aço S275JO composta por perfis laminados com camada de tinta de fundo anticorrosiva, amarrada à vigota com 10 fixações por metro de reforço metálico, formadas por parafusos rosca-madeira de aço zincado, de 7 mm de diâmetro e 90 mm de comprimento; enchimento entre a vigota e a peça metálica de reforço com argamassa de cimento M-15; enchimento entre reforços metálicos com concreto leve LC25/28 (XC1(P); D12; S2; Cl 0,4; D1,4) dosado em central; colocação de tela eletrossoldada Q 92 de aço CA-60, derramamento e espalhamento de camada de 4 cm de concreto C25 classe de agressividade ambiental II e tipo de ambiente urbano, brita 1, consistência S100 preparado em obra, e concretagem com meios manuais.
Reforço de vigas e vigotas de laje de madeira através da colocação, pela face superior, de 6,5 kg/m de peça de aço S275JO composta por perfis laminados a quente das séries L, LD, T, redondos, quadrados, retangulares e chapas, com camada de tinta de fundo anticorrosiva, trabalhado em oficina; amarrada à vigota com 10 fixações por metro linear formadas por parafusos rosca-madeira de aço zincado, de 7 mm de diâmetro e 90 mm de comprimento; enchimento entre a vigota e a peça metálica de reforço com argamassa de cimento M-15; enchimento entre reforços metálicos com concreto leve LC25/28 (XC1(P); D12; S2; Cl 0,4; D1,4) dosado em central; colocação de tela eletrossoldada Q 92 de aço CA-60, derramamento e espalhamento de camada de 4 cm de concreto C25 classe de agressividade ambiental II e tipo de ambiente urbano, brita 1, consistência S100 preparado em obra, e concretagem com meios manuais. Incluindo parte proporcional de picagem nos muros de apoio sobre a entrega da vigota, para receber o perfil; execução de acanaladura na face superior das vigotas, através de motosserra, para ensamblar nelas o reforço metálico; maciçamento das entregas das peças metálicas sobre o muro; limpeza da face superior da laje e reparação em obra dos defeitos originados por razões de transporte, manuseio ou montagem. Sem incluir demolição das camadas existentes sobre a face superior das vigotas de madeira, nem a limpeza e o saneamento das vigotas.
Inclui: Picagem sobre as entregas das vigotas. Marcação. Execução da canaladura de samblagem entre vigotas e reforços. Colocação dos reforços. Fixação dos reforços com parafusos. Maciçamento das entregas dos reforços sobre o muro. Enchimento com argamassa entre as vigotas e os reforços. Enchimento entre reforços com concreto leve. Colocação da tela eletrossoldada com separadores homologados. Concretagem e compactação do concreto. Nivelamento da camada de compressão. Cura do concreto. Reparação de defeitos superficiais. Limpeza dos restos gerados.
Critério de medição de projeto: Superfície medida segundo documentação gráfica de Projeto.
Critério de quantitativos de obra: Medir-se-á a superfície realmente executada segundo especificações de Projeto.

| Código | Un | Descrição | Rendimento | Preço | Importância |
|---|---|---|---|---|---|
| mt07ala300a | kg | Peça de aço S275JO, para reforço de vigas e vigotas de madeira na sua face superior, "LYCEA", composta por perfis laminados a quente das séries L, LD, T, redondo, quadrado, retangular e chapa, trabalhado em oficina, acabamento com tinta de fundo antioxidante. (material) | 10.833 | 2.37 | 25.67 |
| mt07rem010cj | Un | Parafuso rosca-madeira de aço zincado com cabeça hexagonal, de 7 mm de diâmetro, 90 mm de comprimento e qualidade 5.6 segundo ISO 898-1. (material) | 16.667 | 0.09 | 1.50 |
| mt09mor010f | m³ | Argamassa de cimento CEM II/B-L 32,5 N tipo M-15, confeccionada em obra com 400 kg/m³ de cimento e uma proporção em volume 1/3. (material) | 0.033 | 124.40 | 4.11 |
| mt09mor010e | m³ | Argamassa de cimento CEM II/B-L 32,5 N tipo M-10, confeccionada em obra com 320 kg/m³ de cimento e uma proporção em volume 1/4. (material) | 0.003 | 111.06 | 0.33 |
| mt10hes060fAEe | m³ | Concreto leve LC25/28 (XC1(P); D12; S2; Cl 0,4; D1,4), dosado em central, segundo NP EN 206-1. (material) | 0.062 | 221.03 | 13.70 |
| mt07ame060ccb | m² | Tela eletrossoldada Q 92 15x15 cm, com fios longitudinais de 4,2 mm de diâmetro e fios transversais de 4,2 mm de diâmetro, aço CA-60, segundo ABNT NBR 7481. (material) | 1.100 | 2.88 | 3.17 |
| mt08aaa010a | m³ | Água. (material) | 0.010 | 0.98 | 0.01 |
| mt01arg002 | t | Areia média lavada para concretos preparados em obra. (material) | 0.037 | 29.74 | 1.10 |
| mt01arg003b | t | Brita 1, para concretos preparados em obra. (material) | 0.047 | 24.04 | 1.13 |
| mt08cem002 | kg | Cimento, em sacos, para concreto preparado em obra. (material) | 15.767 | 0.17 | 2.68 |
| mq09sie010 | h | Motoserra a gasolina, de 50 cm de espada e 3,2 CV de potência. (equipamento) | 0.214 | 2.43 | 0.52 |
| au00auh040 |  | Vibrador de concreto, elétrico. | 1.000 | 0.00 | 0.00 |
| mo103 | h | Operário especializado pedreiro. (mão de obra) | 1.936 | 3.38 | 6.54 |
| mo018 | h | Oficial de 1ª pedreiro. (mão de obra) | 2.339 | 5.63 | 13.17 |
| mo104 | h | Operário não qualificado pedreiro. (mão de obra) | 3.969 | 3.31 | 13.14 |
| % | % | Custos diretos complementares | 2 % | 86.77 | 1.74 |
|  |  | Custos diretos |  |  | 88.51 |
