# Reforço metálico na face inferior da viga ou vigota de madeira em mau estado ou deteriorada

- Propriedade do ficheiro: CYPE INGENIEROS, S.A.
- Formato: FIEBDC-3/2002
- Âmbito geográfico: Brasil
- Custos indiretos: 3.00 %
- Despesas gerais: 13.00 %
- Lucro: 6.00 %
- IVA: 16.00 %

## E Estruturas

### EM Madeira

#### EMZ Reforços

**EMZ220** Un Reforço metálico na face inferior da viga ou vigota de madeira em mau estado ou deteriorada, através da colocação de perfil composto IPE 140 + UPN 240, de aço laminado S275JR (Fe430), de 400 cm de comprimento, apoiado sobre dois apoios metálicos de pós-tensão, amarrados ao elemento de apoio da viga ou vigota, e enchimento posterior do interior da peça em U com argamassa de alta resistência.
Fornecimento e colocação de reforço metálico na face inferior da viga ou vigota de madeira em mau estado ou deteriorada, formado por perfil composto IPE 140 + UPN 240, de aço laminado EN 10025 S275JR, de 400 cm, apoiado sobre dois suportes metálicos de pós-tensão, ancorados ao elemento de apoio da viga ou vigota de madeira. Incluindo parte proporcional de saneamento das zonas degradadas da madeira, eliminação do revestimento das zonas onde serão localizadas as peças de apoio, colocação das buchas de ancoragem química, fixações dos suportes de pós-tensão através de parafusos roscados nas amarrações, enchimento do interior da peça em U com argamassa de alta resistência, elevação e colocação do perfil metálico sob a viga ou vigota de madeira, nos suportes de pós-tensão, e colocação em carga do sistema através dos parafusos de pós-tensão.
Inclui: Saneamento das zonas degradadas da madeira. Preparação da zona de ancoragem das peças suporte. Ancoragem das peças suporte à estrutura portante. Enchimento do interior da peça em U com argamassa. Colocação do perfil de reforço sobre as peças suporte. Aperto dos parafusos de pós-tensão das peças suporte.
Critério de medição de projeto: Número de unidades previstas, segundo documentação gráfica de Projeto.
Critério de quantitativos de obra: Medir-se-á o número de unidades realmente executadas segundo especificações de Projeto.

| Código | Un | Descrição | Rendimento | Preço | Importância |
|---|---|---|---|---|---|
| mt07ala230 | Un | Suporte de pós-tensão metálico, para a ancoragem de reforço inferior de vigas ou vigotas de madeira através de perfil laminado composto. (material) | 2.000 | 18.78 | 37.56 |
| mt09reh305cd | Un | Ancoragem composta por barra roscada de aço galvanizado qualidade 5.8, segundo ISO 898-1 de 12 mm de diâmetro, e 160 mm de comprimento, porca e arruela, para fixações sobre estruturas de concreto. (material) | 8.000 | 1.41 | 11.28 |
| mt09reh306 | Un | Cartucho de resina para ancoragem química de varetas roscadas em perfurações de elementos estruturais de concreto. (material) | 1.000 | 6.46 | 6.46 |
| mt07ala231a | m | Perfil composto IPE 140 + UPN 240, de aço laminado EN 10025 S275JR, para reforço de vigas ou vigotas de madeira. (material) | 4.000 | 44.25 | 177.00 |
| mt09reh304 | kg | Argamassa tixotrópica de dois componentes, à base de cimento melhorado com resinas sintéticas, fumo de sílica e fibras de poliamida, de alta resistência mecânica e retração controlada, para reparação e regularização de elementos estruturais de concreto. (material) | 20.000 | 1.08 | 21.60 |
| mo018 | h | Oficial de 1ª pedreiro. (mão de obra) | 14.302 | 5.63 | 80.52 |
| mo103 | h | Operário especializado pedreiro. (mão de obra) | 14.302 | 3.38 | 48.34 |
| % | % | Custos diretos complementares | 2 % | 382.76 | 7.66 |
|  |  | Custos diretos |  |  | 390.42 |
