# Fachada simples, de chapa perfilada de aço

- Propriedade do ficheiro: CYPE INGENIEROS, S.A.
- Formato: FIEBDC-3/2002
- Âmbito geográfico: Brasil
- Moeda: BRL
- Custos indiretos: 3.00 %
- Despesas gerais: 13.00 %
- Lucro: 6.00 %
- IVA: 17.00 %

## F Fachadas, paredes, divisórias e proteções

### FL Fachadas leves

#### FLA Metálicas

**FLA010** m² Fachada simples, de chapa perfilada de aço.
Parede simples de fachada, de telha trapezoidal de aço galvanizado de 0,5 mm espessura e 25 mm altura da onda, colocada em posição vertical com uma sobreposição da chapa superior de 70 mm e uma sobreposição lateral de um trapézio e fixada mecanicamente a uma estrutura portante ou auxiliar. Inclusive acessórios de fixação das chapas e fita flexível de butilo, adesiva em ambas as faces, para a selagem de estanqueidade das sobreposições entre chapas perfiladas.
Critérios considerados na determinação do preço da unidade de obra: O preço não inclui a estrutura suporte nem a resolução de pontos singulares.
Inclui: Marcação da disposição das chapas. Corte, preparação e colocação das chapas. Vedação de juntas. Fixação mecânica das chapas.
Critério de medição de projeto: Superfície medida segundo documentação gráfica de Projeto, sem duplicar esquinas nem encontros, descontando as aberturas de superfície maior de 3 m².
Critério de quantitativos de obra: Medir-se-á a superfície realmente executada segundo especificações de Projeto, sem duplicar esquinas nem encontros, descontando as aberturas de superfície maior de 3 m².

| Código | Un | Descrição | Rendimento | Preço | Importância |
|---|---|---|---|---|---|
| mt13ccg300gb | m² | Telha trapezoidal de aço galvanizado de 0,5 mm espessura e 25 mm altura da onda. (material) | 1.030 | 22.53 | 23.21 |
| mt13ccg130b | Un | Parafuso autoatarraxante de 5,5x50 mm de aço inoxidável, com arruela de EPDM de 16 mm de diâmetro. (material) | 4.520 | 1.30 | 5.88 |
| mt13ccg130a | Un | Parafuso autoatarraxante de 4,8x22 mm de aço inoxidável, com arruela de EPDM de 16 mm de diâmetro. (material) | 0.480 | 0.86 | 0.41 |
| mt13dcp020b | m | Fita flexível de butilo, adesiva em ambas as faces, para a selagem de estanqueidade das sobreposições entre chapas perfiladas. (material) | 1.010 | 5.91 | 5.97 |
| op00ciz010 |  | Tesoura. | 1.000 | 0.00 | 0.00 |
| op00roe010 |  | Roedora. | 1.000 | 0.00 | 0.00 |
| op00ato010 |  | Parafusadeira. | 1.000 | 0.00 | 0.00 |
| op00tal010 |  | Furadeira. | 1.000 | 0.00 | 0.00 |
| mo051 | h | Montador de painéis metálicos. (mão de obra) | 0.318 | 27.69 | 8.81 |
| mo098 | h | Ajudante de montador de painéis metálicos. (mão de obra) | 0.318 | 21.08 | 6.70 |
| % | % | Custos diretos complementares | 2 % | 50.98 | 1.02 |
|  |  | Custos diretos |  |  | 52.00 |
