# Taxa por entrega de contentor com resíduos inertes a área licenciada de destinação de resíduos

- Propriedade do ficheiro: CYPE INGENIEROS, S.A.
- Formato: FIEBDC-3/2002
- Âmbito geográfico: Brasil
- Moeda: BRL
- Custos indiretos: 3.00 %
- Despesas gerais: 13.00 %
- Lucro: 6.00 %
- IVA: 17.00 %

## G Gestão de resíduos

### GR Gestão de resíduos inertes

#### GRB Entrega de resíduos inertes a área de destinação licenciada

**GRB010** Un Taxa por entrega de contentor com resíduos inertes a área licenciada de destinação de resíduos.
Taxa por entrega de contentor de 7 m³ com resíduos inertes de concretos, argamassas e pré-fabricados, produzidos em obras de construção e/ou demolição, em área licenciada de destinação de resíduos.
Critérios considerados na determinação do preço da unidade de obra: O preço não inclui o serviço de entrega, o aluguel, a coleta em obra do contentor nem o transporte.
Critério de medição de projeto: Número de unidades previstas, segundo documentação gráfica de Projeto.
Critério de quantitativos de obra: Serão medidas o número de unidades realmente entregadas segundo especificações de Projeto.

| Código | Un | Descrição | Rendimento | Preço | Importância |
|---|---|---|---|---|---|
| mq04res020aK | Un | Taxa por entrega de caçamba de 7 m³ com resíduos inertes de concretos, argamassas e pré-fabricados, produzidos em obras de construção e/ou demolição, em área licenciada de destinação de resíduos. (equipamento) | 1.159 | 177.10 | 205.26 |
| % | % | Custos diretos complementares | 2 % | 205.26 | 4.11 |
|  |  | Custos diretos |  |  | 209.37 |
