# Ancoragem química composta por resina e barra roscada de aço galvanizado qualidade 5.8, com porca e arruela, de 10 mm de diâmetro, para fixação de elemento não estrutural sobre alvenaria

- Propriedade do ficheiro: CYPE INGENIEROS, S.A.
- Formato: FIEBDC-3/2002
- Âmbito geográfico: Brasil
- Moeda: BRL
- Custos indiretos: 3.00 %
- Despesas gerais: 13.00 %
- Lucro: 6.00 %
- IVA: 17.00 %

## H Arremates e trabalhos auxiliares

### HA Ancoragens

#### HAF Sobre alvenaria

**HAF020** Un Ancoragem química composta por resina e barra roscada de aço galvanizado qualidade 5.8, com porca e arruela, de 10 mm de diâmetro, para fixação de elemento não estrutural sobre alvenaria.
Ancoragem química composta por resina e barra roscada de aço galvanizado qualidade 5.8, com porca e arruela, de 10 mm de diâmetro, para fixação de elemento não estrutural sobre alvenaria. Inclusive marcação, execução do furo e limpeza com ar comprimido, injeção da resina e preenchimento de mais de 50% do volume do orifício realizado, introdução da barra roscado, aplicação do par de aperto com chave dinamométrica após aguardar o tempo de pega indicado e limpeza de restos.
Inclui: Implantação da posição da ancoragem. Execução do furo. Limpeza do pó do interior do furo. Injeção da resina. Inserção da barra roscado. Aplicação do par de aperto com chave dinamométrica. Limpeza de restos.
Critério de medição de projeto: Número de unidades previstas, segundo documentação gráfica de Projeto.
Critério de quantitativos de obra: Medir-se-á o número de unidades realmente executadas segundo especificações de Projeto.

| Código | Un | Descrição | Rendimento | Preço | Importância |
|---|---|---|---|---|---|
| mt26aaq010b | Un | Ancoragem química composta por resina e barra roscada de aço galvanizado qualidade 5.8, segundo ISO 898-1; com porca e arruela, de 10 mm de diâmetro. (material) | 1.000 | 10.02 | 10.02 |
| op00tal010 |  | Furadeira. | 1.000 | 0.00 | 0.00 |
| mo113 | h | Auxiliar de serviços gerais. (mão de obra) | 0.053 | 17.93 | 0.95 |
| % | % | Custos diretos complementares | 2 % | 10.97 | 0.22 |
|  |  | Custos diretos |  |  | 11.19 |
