# Ancoragem mecânica em concreto

- Propriedade do ficheiro: CYPE INGENIEROS, S.A.
- Formato: FIEBDC-3/2002
- Âmbito geográfico: Brasil
- Moeda: BRL
- Custos indiretos: 3.00 %
- Despesas gerais: 13.00 %
- Lucro: 6.00 %
- IVA: 17.00 %

## H Arremates e trabalhos auxiliares

### HA Ancoragens

#### HAH Sobre concreto

**HAH010** Un Ancoragem mecânica em concreto.
Ancoragem mecânica tipo parafuso de cabeça escareada com estrela interior de seis pontas para chave Torx, de aço galvanizado, para fixação de elemento não estrutural a suporte de concreto endurecido.
Inclui: Implantação da posição da ancoragem. Execução da perfuração. Limpeza do pó resultante. Colocação do parafuso e aparafusamento do mesmo. Aplicação do par de aperto com chave dinamométrica. Limpeza dos restos sobrantes.
Critério de medição de projeto: Número de unidades previstas, segundo documentação gráfica de Projeto.
Critério de quantitativos de obra: Medir-se-á o número de unidades realmente executadas segundo especificações de Projeto.

| Código | Un | Descrição | Rendimento | Preço | Importância |
|---|---|---|---|---|---|
| mt26aaa035a | Un | Ancoragem mecânica tipo parafuso de cabeça escareada com estrela interior de seis pontas para chave Torx, de aço galvanizado. (material) | 1.000 | 3.48 | 3.48 |
| op00tal010 |  | Furadeira. | 1.000 | 0.00 | 0.00 |
| op00ato010 |  | Parafusadeira. | 1.000 | 0.00 | 0.00 |
| mo113 | h | Auxiliar de serviços gerais. (mão de obra) | 0.040 | 27.81 | 1.11 |
| % | % | Custos diretos complementares | 2 % | 4.59 | 0.09 |
|  |  | Custos diretos |  |  | 4.68 |
