# Assentamento de pequeno elemento a alvenaria

- Propriedade do ficheiro: CYPE INGENIEROS, S.A.
- Formato: FIEBDC-3/2002
- Âmbito geográfico: Brasil
- Moeda: BRL
- Custos indiretos: 3.00 %
- Despesas gerais: 13.00 %
- Lucro: 6.00 %
- IVA: 17.00 %

## H Arremates e trabalhos auxiliares

### HE Assentamentos

#### HES Elementos singulares

**HES010** Un Assentamento de pequeno elemento a alvenaria.
Assentamento de pequeno elemento a alvenaria de bloco cerâmico furado, com argamassa de cimento, confeccionada em obra, com aditivo hidrófugo, dosificação 1:6.
Inclui: Marcação. Execução de aberturas para embutir as ancoragens. Tapamento de aberturas.
Critério de medição de projeto: Número de unidades previstas, segundo documentação gráfica de Projeto.
Critério de quantitativos de obra: Medir-se-á o número de unidades realmente executadas segundo especificações de Projeto.

| Código | Un | Descrição | Rendimento | Preço | Importância |
|---|---|---|---|---|---|
| mt08aaa010a | m³ | Água. (material) | 0.006 | 3.79 | 0.02 |
| mt01arg005a | t | Areia de pedreira, para argamassa preparada em obra. (material) | 0.002 | 50.71 | 0.10 |
| mt08cem002 | kg | Cimento cinza em sacos. (material) | 0.250 | 0.63 | 0.16 |
| mt08adt010 | kg | Aditivo hidrófugo para impermeabilização de argamassas ou concretos. (material) | 0.005 | 3.03 | 0.02 |
| mq06hor010 | h | Betoneira elétrica com uma capacidade de amassamento de 160 l. (equipamento) | 0.006 | 12.69 | 0.08 |
| mo020 | h | Pedreiro. (mão de obra) | 0.245 | 32.24 | 7.90 |
| mo113 | h | Auxiliar de serviços gerais. (mão de obra) | 0.122 | 27.81 | 3.39 |
| % | % | Custos diretos complementares | 2 % | 11.67 | 0.23 |
|  |  | Custos diretos |  |  | 11.90 |
