# Shaft de placas de gesso acartonado

- Propriedade do ficheiro: CYPE INGENIEROS, S.A.
- Formato: FIEBDC-3/2002
- Âmbito geográfico: Brasil
- Moeda: BRL
- Custos indiretos: 3.00 %
- Despesas gerais: 13.00 %
- Lucro: 6.00 %
- IVA: 17.00 %

## H Arremates e trabalhos auxiliares

### HF Shafts

#### HFI Shafts

**HFI020** m Shaft de placas de gesso acartonado.
Shaft entre duas paredes, de 50 cm de comprimento, realizado com revestimento estruturado (E/60,5/60,5/400/MS/ST12,5/LV), de 60,5 mm de espessura total, formado por uma camada simples de placa de gesso acartonado standard ST, de 12,5 mm de espessura, de superfície lisa e com as bordas rebaixados, ancoradas às lajes através de estrutura formada por perfis montante M48 de aço galvanizado (Z 275), de 48x35 mm, separados 400 mm entre si e perfis guia G48, de aço galvanizado (Z 275), de 48x28 mm; isolamento termo-acústico com feltro de lã de vidro, de 50 mm de espessura, resistência térmica 1,19 m²K/W, condutibilidade térmica 0,042 W/(mK). Inclusive colocação em todo o seu perímetro de fita acústica de polietileno expandido de 48 mm de largura e 3 mm de espessura, na superfície de apoio ou contato dos perfis com os paramentos; ancoragens de canais e montantes metálicos; parafusos para a fixação das placas e massa e fita para o tratamento de juntas.
Inclui: Marcação e traçado na laje inferior e na superior das paredes a realizar. Colocação de banda de estanqueidade e elementos horizontais inferiores, sobre piso finalizado ou base de assentamento. Colocação de banda de estanqueidade e elementos horizontais superiores, sob lajes. Colocação e fixação dos montantes sobre os elementos horizontais. Fixação das placas para o fecho do revestimento. Montagem do isolamento termo-acústico. Tratamento de juntas.
Critério de medição de projeto: Comprimento medido segundo documentação gráfica de Projeto.
Critério de quantitativos de obra: Medir-se-á o comprimento realmente executado segundo especificações de Projeto.

| Código | Un | Descrição | Rendimento | Preço | Importância |
|---|---|---|---|---|---|
| mt08var202bh | Un | Parafuso autoatarraxante de aço zincado com cabeça panela e fenda Philips, de 3,5 mm de diâmetro e 32 mm de comprimento. (material) | 5.175 | 0.71 | 3.67 |
| mt08var203a | Un | Bucha de expansão Nº 6 de polietileno de alta densidade. (material) | 5.175 | 0.68 | 3.52 |
| mt12qsg120a | m | Fita acústica de polietileno expandido de 48 mm de largura e 3 mm de espessura. (material) | 0.300 | 2.05 | 0.62 |
| mt12qsg020b | m | Perfil guia G48, de aço galvanizado (Z 275), de 48x28 mm, segundo ABNT NBR 15217. (material) | 0.770 | 3.56 | 2.74 |
| mt12qsg020e | m | Perfil montante M48, de aço galvanizado (Z 275), de 48x35 mm, segundo ABNT NBR 15217. (material) | 1.250 | 4.22 | 5.28 |
| mt12qsg010a | m² | Placa de gesso acartonado standard ST, de 12,5 mm de espessura, de superfície lisa e com as bordas rebaixados, segundo ABNT NBR 14715. (material) | 0.525 | 14.75 | 7.74 |
| mt12qsg050q | Un | Parafuso LA 9 de aço zincado, com cabeça lentilha e ponta agulha, de 3,5 mm de diâmetro e 9 mm de comprimento. (material) | 5.375 | 0.03 | 0.16 |
| mt12qsg050b | Un | Parafuso TA 25 de aço zincado, com cabeça trombeta e ponta agulha, de 3,5 mm de diâmetro e 25 mm de comprimento. (material) | 1.563 | 0.03 | 0.05 |
| mt16lva210a | m² | Feltro de lã de vidro, de 50 mm de espessura, resistência térmica 1,19 m²K/W, condutibilidade térmica 0,042 W/(mK), segundo ABNT NBR 11362. (material) | 0.500 | 13.65 | 6.83 |
| mt12qsg090 | kg | Massa de juntas para placas de gesso acartonado. (material) | 0.175 | 2.83 | 0.50 |
| mt12qsg100a | m | Fita microperfurada de papel, de 50 mm de largura, para acabamento de juntas de placas de gesso acartonado. (material) | 0.750 | 0.16 | 0.12 |
| op00ato010 |  | Parafusadeira. | 1.000 | 0.00 | 0.00 |
| op00fre010 |  | Fresadora. | 1.000 | 0.00 | 0.00 |
| mo053 | h | Montador de pré-fabricados interiores. (mão de obra) | 0.232 | 33.54 | 7.78 |
| mo100 | h | Ajudante de montador de pré-fabricados interiores. (mão de obra) | 0.105 | 27.93 | 2.93 |
| % | % | Custos diretos complementares | 2 % | 41.94 | 0.84 |
|  |  | Custos diretos |  |  | 42.78 |
