# Padieira de perfil de aço A 572 Grau 42, laminado a quente, formado por peça simples com camada de tinta de fundo anticorrosiva

- Propriedade do ficheiro: CYPE INGENIEROS, S.A.
- Formato: FIEBDC-3/2002
- Âmbito geográfico: Brasil
- Custos indiretos: 3.00 %
- Despesas gerais: 13.00 %
- Lucro: 6.00 %
- IVA: 17.00 %

## H Arremates e trabalhos auxiliares

### HR Arremates

#### HRD Padieiras

**HRD020** m Padieira de perfil de aço A 572 Grau 42, laminado a quente, formado por peça simples com camada de tinta de fundo anticorrosiva.
Fornecimento e montagem de padieira de perfil de aço laminado a quente, composto por peça simples acabamento com camada de tinta de fundo anticorrosiva através da aplicação de duas demãos com uma espessura mínima da película seca de 30 microns por demão, cortado à medida e colocado em obra sobre chapas de apoio, para formação de padieira. Incluindo parte proporcional de preparação de bordas, barras metálicas com camada de tinta de fundo anticorrosiva, colocadas sobre as ombreiras da abertura para apoio da alvenaria e reparação em obra dos rasgos e/ou imperfeições resultantes no perfil, por razões de transporte, manuseio ou montagem, com o mesmo grau de preparação de superfície e acabamento.
Inclui: Implantação do nível de apoio dos elementos. Limpeza e preparação do plano de apoio do sistema. Colocação e fixação provisória da padieira. Aprumo e nivelamento. Execução das uniões. Reparação de defeitos superficiais.
Critério de medição de projeto: Comprimento medido entre eixos, segundo documentação gráfica de Projeto.
Critério de quantitativos de obra: Medir-se-á, a eixos, o comprimento realmente executado segundo especificações de Projeto.

| Código | Un | Descrição | Rendimento | Preço | Importância |
|---|---|---|---|---|---|
| mt07ala000h | kg | Aço laminado A 572 Grau 42, em perfis laminados a quente, segundo ASTM A 572, peças simples, para aplicações estruturais. (material) | 9.630 | 0.86 | 8.28 |
| mt07ala001d | kg | Placa de aço laminado A 572 Grau 42, segundo ASTM A 572, para aplicações estruturais. (material) | 0.400 | 1.16 | 0.46 |
| mt27pfi010 | l | Tinta de fundo de secagem rápida, formulado com resinas alquídicas modificadas e fosfato de zinco. (material) | 0.096 | 4.92 | 0.47 |
| mo019 | h | Oficial de 1ª pedreiro. (mão de obra) | 0.192 | 6.19 | 1.19 |
| mo111 | h | Auxiliar de serviços gerais. (mão de obra) | 0.192 | 3.68 | 0.71 |
| % | % | Custos diretos complementares | 2 % | 11.11 | 0.22 |
|  |  | Custos diretos |  |  | 11.33 |
