# Revestimento de testa de laje com peças retas de concreto polímero de superfície polida na face aparente, cor a escolher, de 31x3,5 cm

- Propriedade do ficheiro: CYPE INGENIEROS, S.A.
- Formato: FIEBDC-3/2002
- Âmbito geográfico: Brasil
- Custos indiretos: 3.00 %
- Despesas gerais: 13.00 %
- Lucro: 6.00 %
- IVA: 17.00 %

## H Arremates e trabalhos auxiliares

### HR Arremates

#### HRF Arremates de laje

**HRF010** m Revestimento de testa de laje com peças retas de concreto polímero de superfície polida na face aparente, cor a escolher, de 31x3,5 cm.
Execução de revestimento de testa de laje com peças retas de concreto polímero de superfície polida na face aparente, cor a escolher, de 31x3,5 cm, com rugosidades e ancoragens metálicos de aço inoxidável na face oculta para incrementar a aderência, assentes com cimento cola flexível e de grande aderência. Incluindo parte proporcional de regularização da superfície suporte com argamassa de cimento, confeccionada em obra, com aditivo hidrófugo, dosificação 1:3, execução de juntas de 5 mm entre peças e em encontros com outros materiais, e vedação das mesmas com massa de poliuretano de grande flexibilidade.
Inclui: Marcação da disposição das peças. Colocação, aprume, nivelação e alinhamento. Vedação de juntas e limpeza.
Critério de medição de projeto: Comprimento medido pelo seu maior desenvolvimento linear, segundo documentação gráfica de Projeto.
Critério de quantitativos de obra: Medir-se-á, pelo seu maior desenvolvimento linear, o comprimento realmente executado segundo especificações de Projeto, incluindo o comprimento que se poderá perder em meias esquadrias.

| Código | Un | Descrição | Rendimento | Preço | Importância |
|---|---|---|---|---|---|
| mt08aaa010a | m³ | Água. (material) | 0.006 | 0.82 | 0.00 |
| mt01arg005a | t | Areia de pedreira, para argamassa preparada em obra. (material) | 0.004 | 11.20 | 0.04 |
| mt08cem002 | kg | Cimento cinza em sacos. (material) | 1.350 | 0.14 | 0.19 |
| mt08adt010 | kg | Aditivo hidrófugo para impermeabilização de argamassas ou concretos. (material) | 0.027 | 0.66 | 0.02 |
| mt20wwa040 | kg | Cimento cola flexível e de grande aderência. (material) | 1.875 | 0.33 | 0.62 |
| mt20zhp020h | m | Peças retas de concreto polímero de superfície polida na face aparente, cor a escolher, de 31x3,5 cm, com rugosidades e ancoragens metálicos de aço inoxidável na face oculta para incrementar a aderência. (material) | 1.050 | 11.76 | 12.35 |
| mt20wwa025 | m | Perfil de espuma de polietileno, de 6 mm de diâmetro, para rejuntamento. (material) | 0.310 | 0.26 | 0.08 |
| mt20wwa035 | Un | Caixa de primer para pastas (250 cm³). (material) | 0.103 | 3.54 | 0.36 |
| mt20wwa030 | Un | Caixa de pasta de poliuretano impermeável (310 cm³). (material) | 0.206 | 3.48 | 0.72 |
| mq06hor010 | h | Betoneira. (equipamento) | 0.006 | 0.92 | 0.01 |
| op00amo010 |  | Esmerilhadeira. | 1.000 | 0.00 | 0.00 |
| mo020 | h | Pedreiro. (mão de obra) | 0.219 | 18.71 | 4.10 |
| mo113 | h | Auxiliar de serviços gerais. (mão de obra) | 0.250 | 12.05 | 3.01 |
| % | % | Custos diretos complementares | 2 % | 21.50 | 0.43 |
|  |  | Custos diretos |  |  | 21.93 |
