# Gárgula de alumínio lacado em cor, de 50x50 mm de seção, assente com pasta de silicone neutro

- Propriedade do ficheiro: CYPE INGENIEROS, S.A.
- Formato: FIEBDC-3/2002
- Âmbito geográfico: Brasil
- Custos indiretos: 3.00 %
- Despesas gerais: 13.00 %
- Lucro: 6.00 %
- IVA: 17.00 %

## H Arremates e trabalhos auxiliares

### HR Arremates

#### HRG Gárgulas

**HRG010** Un Gárgula de alumínio lacado em cor, de 50x50 mm de seção, assente com pasta de silicone neutro.
Formação de gárgula de alumínio lacado em cor, de 50x50 mm de seção, assente com pasta de silicone neutro. Inclusive nivelação e arremate da impermeabilização em caso necessário.
Inclui: Marcação da disposição das peças. Colocação, aprume, nivelação e alinhamento. Vedação de juntas e limpeza.
Critério de medição de projeto: Número de unidades previstas, segundo documentação gráfica de Projeto.
Critério de quantitativos de obra: Medir-se-á o número de unidades realmente executadas segundo especificações de Projeto.

| Código | Un | Descrição | Rendimento | Preço | Importância |
|---|---|---|---|---|---|
| mt15sja100 | Un | Cartucho de pasta de silicone neutro. (material) | 0.100 | 3.18 | 0.32 |
| mt20gal010b | Un | Gárgula de alumínio lacado em cor, de 50x50 mm de seção, realizada a partir de perfil quadrado de alumínio e terminada com corte formando ângulo de 45°. (material) | 1.000 | 1.72 | 1.72 |
| mo020 | h | Pedreiro. (mão de obra) | 0.064 | 18.71 | 1.20 |
| mo113 | h | Auxiliar de serviços gerais. (mão de obra) | 0.064 | 12.05 | 0.77 |
| % | % | Custos diretos complementares | 2 % | 4.01 | 0.08 |
|  |  | Custos diretos |  |  | 4.09 |
