# Cornija de fachada realizada com peças pré-fabricadas de concreto, de cor cinza, de 20x30x17 cm

- Propriedade do ficheiro: CYPE INGENIEROS, S.A.
- Formato: FIEBDC-3/2002
- Âmbito geográfico: Brasil
- Custos indiretos: 3.00 %
- Despesas gerais: 13.00 %
- Lucro: 6.00 %
- IVA: 17.00 %

## H Arremates e trabalhos auxiliares

### HR Arremates

#### HRM Cornijas

**HRM010** m Cornija de fachada realizada com peças pré-fabricadas de concreto, de cor cinza, de 20x30x17 cm.
Formação de moldura com peças pré-fabricadas de concreto, de cor cinza, de 20x30x17 cm, com pingadeira e ancoragem metálica de aço inoxidável, em cornija de fachada, assente com argamassa de cimento, confeccionada em obra, com aditivo hidrófugo, dosificação 1:4, criando um caimento suficiente para drenar a água. Inclusive enchimento das juntas entre peças e uniões com a fachada com argamassa de rejuntamento especial para revestimentos de pré-fabricados de concreto, enchimento do interior da peça com concreto armado C25 classe de agressividade ambiental II e tipo de ambiente urbano, brita 1, consistência S50 dosado em central e concretagem com grua, colocação das armaduras longitudinais de aço CA-50 e tratamento de proteção suplementar através de aplicação sobre o conjunto de tinta hidrófuga incolor em duas camadas.
Inclui: Marcação da disposição das peças. Colocação, aprumo, nivelamento e alinhamento das peças. Enchimento das juntas e limpeza. Concretagem e compactação do concreto. Colocação da armadura. Aplicação em duas camadas da tinta hidrófuga incolor.
Critério de medição de projeto: Comprimento medido entre eixos, segundo documentação gráfica de Projeto.
Critério de quantitativos de obra: Medir-se-á, a eixos, o comprimento realmente executado segundo especificações de Projeto.

| Código | Un | Descrição | Rendimento | Preço | Importância |
|---|---|---|---|---|---|
| mt08aaa010a | m³ | Água. (material) | 0.006 | 0.82 | 0.00 |
| mt01arg005a | t | Areia de pedreira, para argamassa preparada em obra. (material) | 0.027 | 11.20 | 0.30 |
| mt08cem002 | kg | Cimento cinza em sacos. (material) | 6.840 | 0.14 | 0.96 |
| mt08adt010 | kg | Aditivo hidrófugo para impermeabilização de argamassas ou concretos. (material) | 0.137 | 0.66 | 0.09 |
| mt20mhp020a | m | Peças pré-fabricadas de concreto, cor cinza, de 20x30x17 cm, para formação de cornija de fachada. (material) | 1.050 | 17.83 | 18.72 |
| mt09mcr235 | kg | Argamassa de rejuntamento para pré-fabricados de concreto e pedra artificial, composta de cimento, inertes, pigmentos e aditivos especiais. (material) | 0.282 | 1.31 | 0.37 |
| mt10haf080iea | m³ | Concreto C25 classe de agressividade ambiental II e tipo de ambiente urbano, brita 1, consistência S50, dosado em central, segundo ABNT NBR 8953. (material) | 0.040 | 76.52 | 3.06 |
| mt07aco070f | kg | Aço em barras nervuradas, CA-50, diâmetros vários, segundo ABNT NBR 7480. (material) | 1.776 | 0.94 | 1.67 |
| mt28pcs010 | l | Tratamento superficial hidrofugante, de superfície invisível. (material) | 0.180 | 5.57 | 1.00 |
| mq06hor010 | h | Betoneira. (equipamento) | 0.014 | 0.92 | 0.01 |
| op00ciz020 |  | Guilhotina para aço em barras nervuradas. | 1.000 | 0.00 | 0.00 |
| op00amo010 |  | Esmerilhadeira. | 1.000 | 0.00 | 0.00 |
| au00auh040 |  | Vibrador de concreto, elétrico. | 1.000 | 0.00 | 0.00 |
| mo020 | h | Pedreiro. (mão de obra) | 0.257 | 18.71 | 4.81 |
| mo113 | h | Auxiliar de serviços gerais. (mão de obra) | 0.443 | 12.05 | 5.34 |
| % | % | Custos diretos complementares | 2 % | 36.33 | 0.73 |
|  |  | Custos diretos |  |  | 37.06 |
