# Parapeito de concreto polímero

- Propriedade do ficheiro: CYPE INGENIEROS, S.A.
- Formato: FIEBDC-3/2002
- Âmbito geográfico: Brasil
- Moeda: BRL
- Custos indiretos: 3.00 %
- Despesas gerais: 13.00 %
- Lucro: 6.00 %
- IVA: 17.00 %

## H Arremates e trabalhos auxiliares

### HR Arremates de fachada

#### HRP De concreto polímero

**HRP040** m Parapeito de concreto polímero.
Parapeito de concreto polímero de superfície polida, plano, com pingadeira, de 225x25 mm, com ancoragem metálica de aço inoxidável e brita aderida à superfície na sua face inferior e embutido nas ombreiras; colocação com cimento cola flexível e de grande aderência, C2 S2 sobre uma camada de regularização de argamassa de cimento, confeccionada em obra, com aditivo hidrófugo, dosificação 1:3, sobre a que se introduz as ancoragens metálicas; e vedação das juntas entre peças e das uniões com os muros com massa de poliuretano, com aplicação prévia do primer.
Inclui: Marcação da disposição das peças. Corte das peças. Preparação e regularização do suporte. Colocação, aprumo, nivelamento e alinhamento. Vedação de juntas e limpeza do parapeito.
Critério de medição de projeto: Largura da abertura, medida segundo documentação gráfica de Projeto, incrementada em 5 cm para cada lado.
Critério de quantitativos de obra: Medir-se-á o comprimento realmente executado segundo especificações de Projeto, incluindo os encastramentos nas ombreiras.

| Código | Un | Descrição | Rendimento | Preço | Importância |
|---|---|---|---|---|---|
| mt20wwa040 | kg | Cimento cola flexível e de grande aderência, C2 S2. (material) | 2.340 | 1.49 | 3.49 |
| mt20vho010e | m | Parapeito de concreto polímero de superfície polida, plano, com pingadeira, de 225x25 mm, com ancoragem metálica de aço inoxidável e brita aderida à superfície na sua face inferior, fornecido em peças de até 2 m de comprimento. (material) | 1.050 | 52.47 | 55.09 |
| mt20wwa025 | m | Perfil de espuma de polietileno, de 6 mm de diâmetro, para rejuntamento. (material) | 0.225 | 1.16 | 0.26 |
| mt20wwa035 | Un | Cartucho de 250 cm³ de primer para massas. (material) | 0.041 | 15.91 | 0.65 |
| mt20wwa030 | Un | Cartucho de 310 cm³ de massa de poliuretano impermeável. (material) | 0.082 | 21.78 | 1.79 |
| mq06hor010 | h | Betoneira elétrica com uma capacidade de amassamento de 160 l. (equipamento) | 0.006 | 12.69 | 0.08 |
| op00amo010 |  | Esmerilhadeira. | 1.000 | 0.00 | 0.00 |
| mo020 | h | Pedreiro. (mão de obra) | 0.255 | 32.24 | 8.22 |
| mo113 | h | Auxiliar de serviços gerais. (mão de obra) | 0.255 | 27.81 | 7.09 |
| % | % | Custos diretos complementares | 2 % | 76.67 | 1.53 |
|  |  | Custos diretos |  |  | 78.20 |
