# Base de apoio de maquinaria

- Propriedade do ficheiro: CYPE INGENIEROS, S.A.
- Formato: FIEBDC-3/2002
- Âmbito geográfico: Brasil
- Custos indiretos: 3.00 %
- Despesas gerais: 13.00 %
- Lucro: 6.00 %
- IVA: 17.00 %

## H Arremates e trabalhos auxiliares

### HY Trabalhos auxiliares

#### HYB Bases

**HYB010** Un Base de apoio de maquinaria, de concreto armado, de 150x100x16 cm, formada por concreto C25 classe de agressividade ambiental II e tipo de ambiente urbano, brita 1, consistência S100 preparado em obra, e concretagem com meios manuais e tela eletrossoldada Q 92 de aço CA-60.
Formação de base de apoio de maquinaria, de concreto armado, de 150x100x16 cm, formada por concreto C25 classe de agressividade ambiental II e tipo de ambiente urbano, brita 1, consistência S100 preparado em obra, e concretagem com meios manuais, Q 92 15x15 mm de aço CA-60, marco perimetral de perfil de aço laminado a quente e camada separadora de geotêxtil não tecido. Incluindo montagem, desmontagem e remoção de todo o material auxiliar, assim que a peça estrutural fique em condições de suportar os esforços. Sem incluir amortecedores nem elementos anti-vibratórios.
Inclui: Marcação e traçado da bancada. Colocação do geotêxtil. Colocação e fixação do marco. Colocação das armaduras com separadores certificados. Preparação do concreto. Concretagem e compactação do concreto. Nivelamento da camada de compressão. Cura do concreto.
Critério de medição de projeto: Número de unidades previstas, segundo documentação gráfica de Projeto.
Critério de quantitativos de obra: Medir-se-á o número de unidades realmente executadas segundo especificações de Projeto.

| Código | Un | Descrição | Rendimento | Preço | Importância |
|---|---|---|---|---|---|
| mt14gsa010b | m² | Geotêxtil não tecido sintético, termosoldado, de polipropileno-polietileno, de 125 g/m². (material) | 1.760 | 1.53 | 2.69 |
| mt07ala000h | kg | Aço laminado A 572 Grau 42, em perfis laminados a quente, segundo ASTM A 572, peças simples, para aplicações estruturais. (material) | 94.000 | 0.70 | 65.80 |
| mt07ame060ccb | m² | Tela eletrossoldada Q 92 15x15 cm, com fios longitudinais de 4,2 mm de diâmetro e fios transversais de 4,2 mm de diâmetro, aço CA-60, segundo ABNT NBR 7481. (material) | 1.650 | 2.52 | 4.16 |
| mt08aaa010a | m³ | Água. (material) | 0.055 | 1.04 | 0.06 |
| mt01arg002a | m³ | Areia média lavada. (material) | 0.164 | 31.42 | 5.15 |
| mt01arg003b | m³ | Pedra britada tipo 1. (material) | 0.192 | 37.65 | 7.23 |
| mt08cem002 | kg | Cimento cinza em sacos. (material) | 90.816 | 0.21 | 19.07 |
| mq06hor010 | h | Betoneira. (equipamento) | 0.181 | 1.28 | 0.23 |
| au00auh040 |  | Vibrador de concreto, elétrico. | 1.000 | 0.00 | 0.00 |
| mo042 | h | Oficial de 1ª de estruturas de concreto armado. (mão de obra) | 0.332 | 4.43 | 1.47 |
| mo089 | h | Ajudante de estruturas de concreto armado. (mão de obra) | 0.332 | 3.27 | 1.09 |
| mo113 | h | Auxiliar de serviços gerais. (mão de obra) | 0.351 | 2.99 | 1.05 |
| mo112 | h | Servente de pedreiro. (mão de obra) | 0.368 | 3.05 | 1.12 |
| % | % | Custos diretos complementares | 2 % | 109.12 | 2.18 |
|  |  | Custos diretos |  |  | 111.30 |
