# Aço A 572 Grau 42, laminado a quente, das séries, com camada de tinta de fundo anticorrosiva, trabalhado em oficina e fixado através de solda, para base de apoio de maquinaria

- Propriedade do ficheiro: CYPE INGENIEROS, S.A.
- Formato: FIEBDC-3/2002
- Âmbito geográfico: Brasil
- Custos indiretos: 3.00 %
- Despesas gerais: 13.00 %
- Lucro: 6.00 %
- IVA: 17.00 %

## H Arremates e trabalhos auxiliares

### HY Trabalhos auxiliares

#### HYB Bases

**HYB020** kg Aço A 572 Grau 42, laminado a quente, das séries, com camada de tinta de fundo anticorrosiva, trabalhado em oficina e fixado através de solda, para base de apoio de maquinaria.
Fornecimento e montagem de aço laminado a quente, das séries com camada de tinta de fundo anticorrosiva, com camada de tinta de fundo anticorrosiva, através da aplicação de duas demãos com uma espessura mínima da película seca de 30 microns por demão, exceto na zona em que devam realizar-se soldas em obra, numa distância de 100 mm desde a borda da solda, para base de apoio de maquinaria. Incluindo parte proporcional de preparação em oficina de superfícies em grau SA 2 1/2 segundo ISO 8501-1, preparação de bordas, cortes, peças especiais, despontes, soldas e reparação em obra dos defeitos originados por razões de transporte, manipulação ou montagem, com o mesmo grau de preparação de superfícies e acabamento.
Inclui: Limpeza e preparação do plano de apoio. Marcação dos eixos. Colocação e fixação provisória. Aprumo e nivelamento. Execução das uniões. Reparação de defeitos superficiais.
Critério de medição de projeto: Peso nominal medido segundo documentação gráfica de Projeto.
Critério de quantitativos de obra: Determinar-se-á, a partir do peso obtido em balança oficial das unidades chegadas à obra, o peso das unidades realmente executadas segundo especificações de Projeto.

| Código | Un | Descrição | Rendimento | Preço | Importância |
|---|---|---|---|---|---|
| mt07ala000i | kg | Aço laminado A 572 Grau 42, em perfis laminados a quente, segundo ASTM A 572, peças compostas, para aplicações estruturais. (material) | 1.000 | 0.72 | 0.72 |
| mt27pfi010 | l | Tinta de fundo de secagem rápida, formulado com resinas alquídicas modificadas e fosfato de zinco. (material) | 0.010 | 4.03 | 0.04 |
| mq08sol020 | h | Equipamentos e elementos auxiliares para soldagem elétrica. (equipamento) | 0.023 | 2.36 | 0.05 |
| mo047 | h | Oficial de 1ª montador de estrutura metálica. (mão de obra) | 0.025 | 4.43 | 0.11 |
| mo094 | h | Ajudante de montador de estrutura metálica. (mão de obra) | 0.013 | 3.27 | 0.04 |
| % | % | Custos diretos complementares | 2 % | 0.96 | 0.02 |
|  |  | Custos diretos |  |  | 0.98 |
