# Limpeza final da obra

- Propriedade do ficheiro: CYPE INGENIEROS, S.A.
- Formato: FIEBDC-3/2002
- Âmbito geográfico: Brasil
- Moeda: BRL
- Custos indiretos: 3.00 %
- Despesas gerais: 13.00 %
- Lucro: 6.00 %
- IVA: 17.00 %

## H Arremates e trabalhos auxiliares

### HY Trabalhos auxiliares de pedreiro

#### HYL Limpeza de obra

**HYL020** Un Limpeza final da obra.
Limpeza final de obra em habitação unifamiliar, com uma superfície construída média de 90 m², incluindo os trabalhos de limpeza de sujeira e pó acumulado em paramentos e esquadrias, limpeza e desinfecção de banheiros, limpeza de vidros e esquadrias exteriores, eliminação de manchas e restos de gesso e argamassas agarrados ao piso e outros elementos, coleta e remoção de plásticos e papelões, tudo juntamente com os outros restos de fim de obra depositados no contentor de resíduos para transporte a aterro autorizado.
Inclui: Trabalhos de limpeza. Remoção e acumulação dos restos gerados. Carga manual do entulho gerado em caminhão ou caçamba.
Critério de medição de projeto: Número de unidades previstas, segundo documentação gráfica de Projeto.
Critério de quantitativos de obra: Medir-se-á o número de unidades realmente executadas segundo especificações de Projeto.

| Código | Un | Descrição | Rendimento | Preço | Importância |
|---|---|---|---|---|---|
| op00asp010 |  | Aspirador. | 1.000 | 0.00 | 0.00 |
| mo113 | h | Auxiliar de serviços gerais. (mão de obra) | 26.126 | 27.81 | 726.56 |
| % | % | Custos diretos complementares | 2 % | 726.56 | 14.53 |
|  |  | Custos diretos |  |  | 741.09 |
