# Degraus de escada, com bloco cerâmico furado

- Propriedade do ficheiro: CYPE INGENIEROS, S.A.
- Formato: FIEBDC-3/2002
- Âmbito geográfico: Brasil
- Custos indiretos: 3.00 %
- Despesas gerais: 13.00 %
- Lucro: 6.00 %
- IVA: 17.00 %

## H Arremates e trabalhos auxiliares

### HY Trabalhos auxiliares

#### HYP Execução de degraus

**HYP010** m Degraus de escada, com bloco cerâmico furado.
Formação de degraus de escada com bloco cerâmico furado assente com argamassa de cimento, confeccionada em obra, dosificação 1:6, sobre a laje ou abóbada de escada, como base para a posterior colocação do acabamento de degraus.
Inclui: Marcação dos degraus nas paredes. Colocação de cordel entre o primeiro degrau e o último. Limpeza e humidificação da laje. Formação dos degraus.
Critério de medição de projeto: Comprimento da aresta formada pelo cobertor e pelo espelho, medida segundo documentação gráfica de Projeto.
Critério de quantitativos de obra: Medir-se-á, na aresta de intersecção entre cobertor e espelho, o comprimento realmente executado segundo especificações de Projeto.

| Código | Un | Descrição | Rendimento | Preço | Importância |
|---|---|---|---|---|---|
| mt04lpt010d | Un | Bloco cerâmico furado duplo, para revestir, 30x20x11 cm. (material) | 10.000 | 0.09 | 0.90 |
| mt08aaa010a | m³ | Água. (material) | 0.006 | 1.04 | 0.01 |
| mt01arg005a | t | Areia de pedreira, para argamassa preparada em obra. (material) | 0.016 | 14.10 | 0.23 |
| mt08cem002 | kg | Cimento cinza em sacos. (material) | 2.500 | 0.21 | 0.53 |
| mq06hor010 | h | Betoneira. (equipamento) | 0.008 | 1.28 | 0.01 |
| mo020 | h | Oficial de 1ª pedreiro. (mão de obra) | 0.507 | 4.22 | 2.14 |
| mo077 | h | Ajudante de pedreiro. (mão de obra) | 0.609 | 3.11 | 1.89 |
| % | % | Custos diretos complementares | 2 % | 5.71 | 0.11 |
|  |  | Custos diretos |  |  | 5.82 |
