# Assentamento de banheira de qualquer medida, através de muretes de apoio

- Propriedade do ficheiro: CYPE INGENIEROS, S.A.
- Formato: FIEBDC-3/2002
- Âmbito geográfico: Brasil
- Custos indiretos: 3.00 %
- Despesas gerais: 13.00 %
- Lucro: 6.00 %
- IVA: 17.00 %

## H Arremates e trabalhos auxiliares

### HY Trabalhos auxiliares

#### HYR Assentamentos

**HYR020** Un Assentamento de banheira de qualquer medida, através de muretes de apoio.
Assentamento de banheira de qualquer medida, através de muretes apoio de bloco cerâmico furado, assente com argamassa de cimento, confeccionada em obra, dosificação 1:6. Incluindo parte proporcional de marcação, execução de aberturas para ligações em paramento vertical, enchimento com areia, vedação de juntas, limpeza, proteção com tabuleiro de madeira e eliminação de material restante.
Inclui: Marcação. Execução de aberturas. Execução dos muretes de apoio. Enchimento com areia. Vedação de juntas. Proteção com tabuleiro de madeira. Limpeza e eliminação do material sobrante.
Critério de medição de projeto: Número de unidades previstas, segundo documentação gráfica de Projeto.
Critério de quantitativos de obra: Medir-se-á o número de unidades realmente executadas segundo especificações de Projeto.

| Código | Un | Descrição | Rendimento | Preço | Importância |
|---|---|---|---|---|---|
| mt04lpt010a | Un | Bloco cerâmico furado simples, para revestir, 30x20x3 cm. (material) | 30.000 | 0.06 | 1.80 |
| mt08aaa010a | m³ | Água. (material) | 0.006 | 1.04 | 0.01 |
| mt01arg005a | t | Areia de pedreira, para argamassa preparada em obra. (material) | 0.016 | 14.10 | 0.23 |
| mt08cem002 | kg | Cimento cinza em sacos. (material) | 2.500 | 0.21 | 0.53 |
| mt01ara010 | m³ | Areia de 0 a 5 mm de diâmetro. (material) | 0.100 | 9.42 | 0.94 |
| mq06hor010 | h | Betoneira. (equipamento) | 0.008 | 1.28 | 0.01 |
| mo020 | h | Oficial de 1ª pedreiro. (mão de obra) | 3.297 | 4.22 | 13.91 |
| mo113 | h | Auxiliar de serviços gerais. (mão de obra) | 3.398 | 2.99 | 10.16 |
| % | % | Custos diretos complementares | 2 % | 27.59 | 0.55 |
|  |  | Custos diretos |  |  | 28.14 |
