# Colocação e fixação de contramarcos de madeira de pinho

- Propriedade do ficheiro: CYPE INGENIEROS, S.A.
- Formato: FIEBDC-3/2002
- Âmbito geográfico: Brasil
- Custos indiretos: 3.00 %
- Despesas gerais: 13.00 %
- Lucro: 6.00 %
- IVA: 17.00 %

## H Arremates e trabalhos auxiliares

### HY Trabalhos auxiliares

#### HYR Assentamentos

**HYR035** Un Colocação e fixação de contramarcos de madeira de pinho, posterior à execução da parede e sem o piso colocado, através do assentamento ao paramento dos elementos de ancoragem com argamassa de cimento, confeccionada em obra, com aditivo hidrófugo, dosificação 1:6, para fixar posteriormente, sobre ele, o marco da esquadria exterior de até 2 m² de superfície.
Colocação e fixação de contramarcos de madeira de pinho, posterior à execução da parede e sem o piso colocado, através do assentamento ao paramento dos elementos de ancoragem com argamassa de cimento, confeccionada em obra, com aditivo hidrófugo, dosificação 1:6, para fixar posteriormente, sobre ele, o marco da esquadria exterior de até 2 m² de superfície. Inclusive parte proporcional de marcação, execução e tapamento de aberturas para as ancoragens, nivelação e aprume.
Inclui: Marcação. Execução de aberturas. Nivelação e aprume. Tapamento de aberturas. Fixação definitiva do contramarco.
Critério de medição de projeto: Número de unidades previstas, segundo documentação gráfica de Projeto.
Critério de quantitativos de obra: Medir-se-á o número de unidades realmente executadas segundo especificações de Projeto.

| Código | Un | Descrição | Rendimento | Preço | Importância |
|---|---|---|---|---|---|
| mt08aaa010a | m³ | Água. (material) | 0.006 | 1.04 | 0.01 |
| mt01arg005a | t | Areia de pedreira, para argamassa preparada em obra. (material) | 0.015 | 14.10 | 0.21 |
| mt08cem002 | kg | Cimento cinza em sacos. (material) | 3.800 | 0.21 | 0.80 |
| mt08adt010 | kg | Aditivo hidrófugo para impermeabilização de argamassas ou concretos. (material) | 0.076 | 0.83 | 0.06 |
| mq06hor010 | h | Betoneira. (equipamento) | 0.008 | 1.28 | 0.01 |
| mo020 | h | Oficial de 1ª pedreiro. (mão de obra) | 0.380 | 4.22 | 1.60 |
| mo113 | h | Auxiliar de serviços gerais. (mão de obra) | 0.380 | 2.99 | 1.14 |
| % | % | Custos diretos complementares | 2 % | 3.83 | 0.08 |
|  |  | Custos diretos |  |  | 3.91 |
