# Colocação e fixação de contramarcos de madeira de pinho

- Propriedade do ficheiro: CYPE INGENIEROS, S.A.
- Formato: FIEBDC-3/2002
- Âmbito geográfico: Brasil
- Custos indiretos: 3.00 %
- Despesas gerais: 13.00 %
- Lucro: 6.00 %
- IVA: 17.00 %

## H Arremates e trabalhos auxiliares

### HY Trabalhos auxiliares

#### HYR Assentamentos

**HYR036** Un Colocação e fixação de contramarcos de madeira de pinho, simultâneas à execução da parede e sem o piso colocado, através do assentamento à estrutura autoportante com parafusos, para fixar posteriormente, sobre ele, o marco da esquadria exterior de até 2 m² de superfície.
Colocação e fixação de contramarcos de madeira de pinho, simultâneas à execução da parede e sem o piso colocado, através do assentamento à estrutura autoportante com parafusos, para fixar posteriormente, sobre ele, o marco da esquadria exterior de até 2 m² de superfície. Inclusive parte proporcional de marcação, nivelação e aprume.
Inclui: Marcação. Nivelação e aprume. Fixação definitiva do contramarco.
Critério de medição de projeto: Número de unidades previstas, segundo documentação gráfica de Projeto.
Critério de quantitativos de obra: Medir-se-á o número de unidades realmente executadas segundo especificações de Projeto.

| Código | Un | Descrição | Rendimento | Preço | Importância |
|---|---|---|---|---|---|
| op00ato010 |  | Parafusadeira. | 1.000 | 0.00 | 0.00 |
| mo020 | h | Oficial de 1ª pedreiro. (mão de obra) | 0.317 | 4.22 | 1.34 |
| mo113 | h | Auxiliar de serviços gerais. (mão de obra) | 0.317 | 2.99 | 0.95 |
| % | % | Custos diretos complementares | 2 % | 2.29 | 0.05 |
|  |  | Custos diretos |  |  | 2.34 |
