# Abertura de rasgos em alvenaria de bloco furado, com meios manuais e carga manual de entulho em caminhão ou caçamba

- Propriedade do ficheiro: CYPE INGENIEROS, S.A.
- Formato: FIEBDC-3/2002
- Âmbito geográfico: Brasil
- Custos indiretos: 3.00 %
- Despesas gerais: 13.00 %
- Lucro: 6.00 %
- IVA: 17.00 %

## H Arremates e trabalhos auxiliares

### HY Trabalhos auxiliares

#### HYT Rasgos

**HYT010** m Abertura de rasgos em alvenaria de bloco furado, com meios manuais e carga manual de entulho em caminhão ou caçamba.
Abertura de rasgos em alvenaria de bloco furado, com meios manuais sem afetar a estabilidade do elemento construtivo. Incluindo parte proporcional de preparação da zona de trabalho e proteção dos elementos da envolvente que devam manter-se, limpeza, armazenamento, remoção e carga manual de entulho em caminhão ou caçamba.
Inclui: Preparação da zona de trabalho. Marcação. Execução manual do rasgo. Remoção e acumulação de entulho. Limpeza dos restos da obra. Carga de entulho em caminhão ou caçamba.
Critério de medição de projeto: Comprimento medido segundo documentação gráfica de Projeto.
Critério de quantitativos de obra: Medir-se-á o comprimento realmente executado segundo especificações de Projeto.

| Código | Un | Descrição | Rendimento | Preço | Importância |
|---|---|---|---|---|---|
| mq06hor010 | h | Betoneira. (equipamento) | 0.006 | 1.28 | 0.01 |
| mo113 | h | Auxiliar de serviços gerais. (mão de obra) | 0.228 | 2.99 | 0.68 |
| % | % | Custos diretos complementares | 2 % | 0.69 | 0.01 |
|  |  | Custos diretos |  |  | 0.70 |
