# Caixa de selecção de fluxo refrigerante

- Propriedade do ficheiro: CYPE INGENIEROS, S.A.
- Formato: FIEBDC-3/2002
- Âmbito geográfico: Brasil
- Moeda: BRL
- Custos indiretos: 3.00 %
- Despesas gerais: 13.00 %
- Lucro: 6.00 %
- IVA: 17.00 %

## I Instalações

### IB Sistemas de climatização

#### IBP Sistema VRF (Toshiba)

**IBP500** Un Caixa de selecção de fluxo refrigerante, sistema VRF com recuperação de calor, para gás R-410A, para tubulações de refrigerante de grande comprimento (até 50 m), para um máximo de 6 unidades interiores, modelo RBM-Y1124FE "TOSHIBA", com uma capacidade máxima de unidades interiores ligadas a jusante menor de 11,2 kW, alimentação monofásica (230V/50Hz).
Caixa de selecção de fluxo refrigerante, sistema VRF com recuperação de calor, para gás R-410A, para tubulações de refrigerante de grande comprimento (até 50 m), para um máximo de 6 unidades interiores, modelo RBM-Y1124FE "TOSHIBA", com uma capacidade máxima de unidades interiores ligadas a jusante menor de 11,2 kW, alimentação monofásica (230V/50Hz).
Inclui: Marcação. Colocação e fixação. Ligação às linhas frigoríficas. Ligação à rede elétrica. Ligação à rede de drenagem.
Critério de medição de projeto: Número de unidades previstas, segundo documentação gráfica de Projeto.
Critério de quantitativos de obra: Medir-se-á o número de unidades realmente executadas segundo especificações de Projeto.
Critérios considerados na determinação do preço da unidade de obra: O preço não inclui a canalização nem a cablagem elétrica de alimentação.

| Código | Un | Descrição | Rendimento | Preço | Importância |
|---|---|---|---|---|---|
| mt42tsb502a | Un | Caixa de selecção de fluxo refrigerante, sistema VRF com recuperação de calor, para gás R-410A, para tubulações de refrigerante de grande comprimento (até 50 m), para um máximo de 6 unidades interiores, modelo RBM-Y1124FE "TOSHIBA", com uma capacidade máxima de unidades interiores ligadas a jusante menor de 11,2 kW, alimentação monofásica (230V/50Hz). (material) | 1.000 | 4864.66 | 4864.66 |
| mo005 | h | Instalador de ar condicionado. (mão de obra) | 0.559 | 25.85 | 14.45 |
| mo104 | h | Ajudante de instalador de ar condicionado. (mão de obra) | 0.559 | 19.79 | 11.06 |
| % | % | Custos diretos complementares | 2 % | 4890.17 | 97.80 |
|  |  | Custos diretos |  |  | 4987.97 |
