# Caixa de inversão de ciclo, para sistema VRV-IV

- Propriedade do ficheiro: CYPE INGENIEROS, S.A.
- Formato: FIEBDC-3/2002
- Âmbito geográfico: Brasil
- Moeda: BRL
- Custos indiretos: 3.00 %
- Despesas gerais: 13.00 %
- Lucro: 6.00 %
- IVA: 17.00 %

## I Instalações

### IB Sistemas de climatização

#### IBY Sistema VRV (Daikin)

**IBY265** Un Caixa de inversão de ciclo, para sistema VRV-IV.
Caixa de inversão de ciclo frigorífico, com um par de ligações para a unidade interior, para gás R-410A, para sistema VRV-IV (Volume de Refrigerante Variável), bomba de calor com recuperação de calor, modelo BS1Q16A "DAIKIN", número máximo de unidades interiores ligáveis 8, índice de capacidade máximo das unidades interiores ligáveis 160, índice de capacidade mínimo das unidades interiores ligáveis 100, peso 12 kg e alimentação monofásica (230V/50Hz), com três ligações para a unidade exterior, uma para a linha de líquido, outra para a linha de descarga de gás e outra para a linha de sucção de gás, e duas ligações para a unidade interior, uma para a linha de líquido e outra para a linha de gás, com isolamento térmico e acústico de espuma de poliuretano. Inclusive elementos para suspensão ao teto.
Critérios considerados na determinação do preço da unidade de obra: O preço não inclui a canalização nem a cablagem elétrica de alimentação.
Inclui: Marcação. Colocação e fixação. Ligação às linhas frigoríficas. Ligação à rede elétrica. Ligação à rede de drenagem.
Critério de medição de projeto: Número de unidades previstas, segundo documentação gráfica de Projeto.
Critério de quantitativos de obra: Medir-se-á o número de unidades realmente executadas segundo especificações de Projeto.

| Código | Un | Descrição | Rendimento | Preço | Importância |
|---|---|---|---|---|---|
| mt42dai610b | Un | Caixa de inversão de ciclo frigorífico, com um par de ligações para a unidade interior, para gás R-410A, para sistema VRV-IV (Volume de Refrigerante Variável), bomba de calor com recuperação de calor, modelo BS1Q16A "DAIKIN", número máximo de unidades interiores ligáveis 8, índice de capacidade máximo das unidades interiores ligáveis 160, índice de capacidade mínimo das unidades interiores ligáveis 100, peso 12 kg e alimentação monofásica (230V/50Hz), com três ligações para a unidade exterior, uma para a linha de líquido, outra para a linha de descarga de gás e outra para a linha de sucção de gás, e duas ligações para a unidade interior, uma para a linha de líquido e outra para a linha de gás, com isolamento térmico e acústico de espuma de poliuretano. (material) | 1.000 | 6636.68 | 6636.68 |
| mt42www090 | Un | Kit de suportes para suspensão ao teto, formado por quatro barras roscadas de aço galvanizado, com as correspondentes buchas, porcas e arruelas. (material) | 1.000 | 147.33 | 147.33 |
| mo005 | h | Instalador de ar condicionado. (mão de obra) | 0.561 | 40.91 | 22.95 |
| mo104 | h | Ajudante de instalador de ar condicionado. (mão de obra) | 0.561 | 30.78 | 17.27 |
| % | % | Custos diretos complementares | 2 % | 6824.23 | 136.48 |
|  |  | Custos diretos |  |  | 6960.71 |
