# Caixa de inversão de ciclo, para sistema VRV-IV, para gás R-410A

- Propriedade do ficheiro: CYPE INGENIEROS, S.A.
- Formato: FIEBDC-3/2002
- Âmbito geográfico: Brasil
- Moeda: BRL
- Custos indiretos: 3.00 %
- Despesas gerais: 13.00 %
- Lucro: 6.00 %
- IVA: 17.00 %

## I Instalações

### IB Sistemas de climatização

#### IBY Sistema VRV (Daikin)

**IBY265** Un Caixa de inversão de ciclo, para sistema VRV-IV, para gás R-410A.
Caixa de inversão de ciclo frigorífico, de 10 pares de ligações para as unidades interiores, para gás R-410A, para sistema VRV (Volume de Refrigerante Variável), bomba de calor com recuperação de calor, modelo BS10Q14AV1B "DAIKIN", número máximo de unidades interiores ligáveis 50, número máximo de unidades interiores ligáveis 5 por derivação, índice de capacidade máximo das unidades interiores ligáveis 750, índice de capacidade máximo das unidades interiores ligáveis 140 por derivação, peso 15 kg e alimentação monofásica (230V/50Hz), com três ligações para a unidade exterior, uma para a linha de líquido, outra para a linha de descarga de gás e outra para a linha de sucção de gás, e duas ligações para cada unidade interior, uma para a linha de líquido e outra para a linha de gás, com isolamento térmico e acústico de espuma de poliuretano. Inclusive elementos para suspensão ao teto.
Critérios considerados na determinação do preço da unidade de obra: O preço não inclui a canalização nem a cablagem elétrica de alimentação.
Inclui: Marcação. Colocação e fixação. Ligação às linhas frigoríficas. Ligação à rede elétrica. Ligação à rede de drenagem.
Critério de medição de projeto: Número de unidades previstas, segundo documentação gráfica de Projeto.
Critério de quantitativos de obra: Medir-se-á o número de unidades realmente executadas segundo especificações de Projeto.

| Código | Un | Descrição | Rendimento | Preço | Importância |
|---|---|---|---|---|---|
| mt42dai611d | Un | Caixa de inversão de ciclo frigorífico, de 10 pares de ligações para as unidades interiores, para gás R-410A, para sistema VRV (Volume de Refrigerante Variável), bomba de calor com recuperação de calor, modelo BS10Q14AV1B "DAIKIN", número máximo de unidades interiores ligáveis 50, número máximo de unidades interiores ligáveis 5 por derivação, índice de capacidade máximo das unidades interiores ligáveis 750, índice de capacidade máximo das unidades interiores ligáveis 140 por derivação, peso 15 kg e alimentação monofásica (230V/50Hz), com três ligações para a unidade exterior, uma para a linha de líquido, outra para a linha de descarga de gás e outra para a linha de sucção de gás, e duas ligações para cada unidade interior, uma para a linha de líquido e outra para a linha de gás, com isolamento térmico e acústico de espuma de poliuretano. (material) | 1.000 | 57292.40 | 57292.40 |
| mt42www090 | Un | Kit de suportes para suspensão ao teto, formado por quatro barras roscadas de aço galvanizado, com as correspondentes buchas, porcas e arruelas. (material) | 1.000 | 147.33 | 147.33 |
| mo005 | h | Instalador de ar condicionado. (mão de obra) | 0.561 | 40.91 | 22.95 |
| mo104 | h | Ajudante de instalador de ar condicionado. (mão de obra) | 0.561 | 30.78 | 17.27 |
| % | % | Custos diretos complementares | 2 % | 57479.95 | 1149.60 |
|  |  | Custos diretos |  |  | 58629.55 |
