# Sistema centralizado de controle Flexa 3.0 "AIRZONE"

- Propriedade do ficheiro: CYPE INGENIEROS, S.A.
- Formato: FIEBDC-3/2002
- Âmbito geográfico: Brasil
- Moeda: BRL
- Custos indiretos: 3.00 %
- Despesas gerais: 13.00 %
- Lucro: 6.00 %
- IVA: 17.00 %

## I Instalações

### IB Sistemas de climatização

#### IBZ Sistema Airzone

**IBZ001** Un Sistema centralizado de controle Flexa 3.0 "AIRZONE", formado por placa central de sistema, AZCE6FLEXA3 com controle e gestão do estado dos termostatos de cada uma das zonas, com um máximo de 6 zonas, saídas de alimentação para elementos motorizados, com um máximo de 8 motores, controle de proporcionalidade para comportas motorizadas (5 passos de regulação), saídas de relés para paragem-funcionamento de equipamento e ventilação mecânica controlada (VMC), gestão de interfaces de controle de equipamentos de expansão direta, comunicação com outras centrais e equipamentos de controle integral da instalação, comunicações com outros sistemas de controle externo através da porta com protocolo de comunicação Modbus para integração no sistema de gestão de edifícios (BMS), direta ou com interfaces KNX, BACnet ou Lutron, com, cabo elétrico com condutor de cobre eletrolítico recozido sem estanhar, de 2x0,5+2x0,22 mm² de seção, AZX6CABLEBUS15, cabo elétrico com condutor de cobre eletrolítico de classe 5, de 2x0,75 mm² de seção, AZX6CABLERN100.
Sistema centralizado de controle Flexa 3.0 "AIRZONE", formado por placa central de sistema, AZCE6FLEXA3 com controle e gestão do estado dos termostatos de cada uma das zonas, com um máximo de 6 zonas, saídas de alimentação para elementos motorizados, com um máximo de 8 motores, controle de proporcionalidade para comportas motorizadas (5 passos de regulação), saídas de relés para paragem-funcionamento de equipamento e ventilação mecânica controlada (VMC), gestão de interfaces de controle de equipamentos de expansão direta, comunicação com outras centrais e equipamentos de controle integral da instalação, comunicações com outros sistemas de controle externo através da porta com protocolo de comunicação Modbus para integração no sistema de gestão de edifícios (BMS), direta ou com interfaces KNX, BACnet ou Lutron, com, cabo elétrico com condutor de cobre eletrolítico recozido sem estanhar, de 2x0,5+2x0,22 mm² de seção, AZX6CABLEBUS15, cabo elétrico com condutor de cobre eletrolítico de classe 5, de 2x0,75 mm² de seção, AZX6CABLERN100.
Inclui: Marcação. Colocação e fixação da central do sistema. Colocação e fixação dos acessórios. Colocação e fixação do tubo de proteção dos cabos. Colocação dos cabos. Ligação elétrica.
Critério de medição de projeto: Número de unidades previstas, segundo documentação gráfica de Projeto.
Critério de quantitativos de obra: Medir-se-á o número de unidades realmente executadas segundo especificações de Projeto.

| Código | Un | Descrição | Rendimento | Preço | Importância |
|---|---|---|---|---|---|
| mt42air615a | Un | Placa central de sistema, AZCE6FLEXA3 "AIRZONE", com controle e gestão do estado dos termostatos de cada uma das zonas, com um máximo de 6 zonas, saídas de alimentação para elementos motorizados, com um máximo de 8 motores, controle de proporcionalidade para comportas motorizadas (5 passos de regulação), saídas de relés para paragem-funcionamento de equipamento e ventilação mecânica controlada (VMC), gestão de interfaces de controle de equipamentos de expansão direta, comunicação com outras centrais e equipamentos de controle integral da instalação, comunicações com outros sistemas de controle externo através da porta com protocolo de comunicação Modbus para integração no sistema de gestão de edifícios (BMS), direta ou com interfaces KNX, BACnet ou Lutron. (material) | 1.000 | 925.80 | 925.80 |
| mt35tpt010ae | m | Tubo rígido de PVC VD-M de 16 mm de diâmetro exterior e 1,3 mm de espessura. Resistência à compressão 750 N, resistência ao impacto 2 joules, temperatura de trabalho -5°C até 60°C, classificação 3321, com o preço incrementado em 20% relativamente a acessórios e peças especiais. (material) | 20.000 | 1.31 | 26.20 |
| mt42air900a | m | Cabo elétrico com condutor de cobre eletrolítico recozido sem estanhar, de 2x0,5+2x0,22 mm² de seção, AZX6CABLEBUS15 "AIRZONE", com isolamento de PVC/A, fornecido em rolos de 15 m (material) | 10.000 | 3.91 | 39.10 |
| mt42air905a | m | Cabo elétrico com condutor de cobre eletrolítico de classe 5, de 2x0,75 mm² de seção, AZX6CABLERN100 "AIRZONE", com isolamento de PVC tipo TI-2, fornecido em rolos de 100 m. (material) | 10.000 | 2.11 | 21.10 |
| mo005 | h | Instalador de ar condicionado. (mão de obra) | 0.450 | 25.85 | 11.63 |
| mo104 | h | Ajudante de instalador de ar condicionado. (mão de obra) | 0.360 | 19.79 | 7.12 |
| % | % | Custos diretos complementares | 2 % | 1030.95 | 20.62 |
|  |  | Custos diretos |  |  | 1051.57 |
