# Grelha de impulsão com comporta motorizada para regulação de vazão

- Propriedade do ficheiro: CYPE INGENIEROS, S.A.
- Formato: FIEBDC-3/2002
- Âmbito geográfico: Brasil
- Moeda: BRL
- Custos indiretos: 3.00 %
- Despesas gerais: 13.00 %
- Lucro: 6.00 %
- IVA: 17.00 %

## I Instalações

### IB Sistemas de climatização

#### IBZ Sistema Airzone

**IBZ016** Un Grelha de impulsão com comporta motorizada para regulação de vazão.
Grelha inteligente de impulsão de alumínio extrudido, formada por uma primeira fila de lâminas verticais orientáveis manualmente, uma segunda fila de lâminas horizontais controladas automaticamente pelo conjunto biela-motor em função do ciclo verão/inverno selecionado no termostato, e uma terceira fila de lâminas verticais orientáveis com parafuso, de 200x100 mm, anodizado cor prata, RINT020010AKMRE "AIRZONE", motorização com alimentação a 12 Vcc por cabo, com deflector de ar para igualar a velocidade de impulsão no plano da grelha DFRT de chapa de aço galvanizado, de 150x100 mm, montado na parede.
Inclui: Marcação. Colocação e fixação. Ligação.
Critério de medição de projeto: Número de unidades previstas, segundo documentação gráfica de Projeto.
Critério de quantitativos de obra: Medir-se-á o número de unidades realmente executadas segundo especificações de Projeto.

| Código | Un | Descrição | Rendimento | Preço | Importância |
|---|---|---|---|---|---|
| mt42air023aab | Un | Grelha inteligente de impulsão de alumínio extrudido, formada por uma primeira fila de lâminas verticais orientáveis manualmente, uma segunda fila de lâminas horizontais controladas automaticamente pelo conjunto biela-motor em função do ciclo verão/inverno selecionado no termostato, e uma terceira fila de lâminas verticais orientáveis com parafuso, de 200x100 mm, anodizado cor prata, RINT020010AKMRE "AIRZONE", motorização com alimentação a 12 Vcc por cabo, com deflector de ar para igualar a velocidade de impulsão no plano da grelha DFRT de chapa de aço galvanizado, de 150x100 mm. (material) | 1.000 | 1068.05 | 1068.05 |
| mt42air500bd | Un | Travessa de chapa galvanizada para formação de marco de montagem de grelhas, comprimento 200 mm, L200AG "AIRZONE". (material) | 2.000 | 4.68 | 9.36 |
| mt42air500bb | Un | Travessa de chapa galvanizada para formação de marco de montagem de grelhas, comprimento 100 mm, L100AG "AIRZONE". (material) | 2.000 | 2.68 | 5.36 |
| mo005 | h | Instalador de ar condicionado. (mão de obra) | 0.316 | 27.88 | 8.81 |
| mo104 | h | Ajudante de instalador de ar condicionado. (mão de obra) | 0.253 | 21.70 | 5.49 |
| % | % | Custos diretos complementares | 2 % | 1097.07 | 21.94 |
|  |  | Custos diretos |  |  | 1119.01 |
