# Comporta retangular de duto, motorizada, para regulação de vazão, corpo de alumínio, de 200x100 mm, modelo CPRC02010MTE "AIRZONE"

- Propriedade do ficheiro: CYPE INGENIEROS, S.A.
- Formato: FIEBDC-3/2002
- Âmbito geográfico: Brasil
- Custos indiretos: 3.00 %
- Despesas gerais: 13.00 %
- Lucro: 6.00 %
- IVA: 17.00 %

## I Instalações

### IB Sistemas de climatização

#### IBZ Sistema Airzone

**IBZ021** Un Comporta retangular de duto, motorizada, para regulação de vazão, corpo de alumínio, de 200x100 mm, modelo CPRC02010MTE "AIRZONE".
Fornecimento e montagem de comporta retangular de duto, motorizada, para regulação de vazão, corpo de alumínio, de 200x100 mm, modelo CPRC02010MTE "AIRZONE", com lâminas e marco de reforço de alumínio, borracha de estanqueidade de PVC e juntas do marco de reforço e rodas dentadas de poliamida, motorização com alimentação a 12 Vcc por cabo. Inclusive acessórios de montagem e elementos de fixação. Totalmente montada, ligada e testada.
Inclui: Colocação e fixação. Ligações.
Critério de medição de projeto: Número de unidades previstas, segundo documentação gráfica de Projeto.
Critério de quantitativos de obra: Medir-se-á o número de unidades realmente executadas segundo especificações de Projeto.

| Código | Un | Descrição | Rendimento | Preço | Importância |
|---|---|---|---|---|---|
| mt42air800aa1 | Un | Comporta retangular de duto, motorizada, para regulação de vazão, corpo de alumínio, de 200x100 mm, modelo CPRC02010MTE "AIRZONE", com lâminas e marco de reforço de alumínio, borracha de estanqueidade de PVC e juntas do marco de reforço e rodas dentadas de poliamida, motorização com alimentação a 12 Vcc por cabo. (material) | 1.000 | 155.54 | 155.54 |
| mo005 | h | Oficial de 1ª instalador de ar condicionado. (mão de obra) | 0.242 | 4.37 | 1.06 |
| mo104 | h | Ajudante de instalador de ar condicionado. (mão de obra) | 0.194 | 3.10 | 0.60 |
| % | % | Custos diretos complementares | 2 % | 157.20 | 3.14 |
|  |  | Custos diretos |  |  | 160.34 |
