# Reservatório

- Propriedade do ficheiro: CYPE INGENIEROS, S.A.
- Formato: FIEBDC-3/2002
- Âmbito geográfico: Brasil
- Moeda: BRL
- Custos indiretos: 3.00 %
- Despesas gerais: 13.00 %
- Lucro: 6.00 %
- IVA: 17.00 %

## I Instalações

### IC Aquecimento, refrigeração, climatização e água quente

#### ICD Combustível líquido

**ICD020** Un Reservatório.
Reservatório certificado de óleo diesel de superfície de polietileno de alta densidade (PEAD/HDPE) para instalação no interior de edificações, de parede simples contido em recipiente estanque, com uma capacidade de 750 litros, para pequenos consumos individuais. Incluindo indicador de nível, detector de fugas, quatro bocas de entrada/saída, canalização até à caldeira com tubulação de cobre de 18 mm de diâmetro protegida com funda de tubo de PVC, válvulas e acessórios de ligação, e elementos de proteção segundo norma. Totalmente montado, ligado e testado.
Inclui: Colocação do reservatório sobre os apoios. Montagem de válvulas e acessórios. Colocação da boca de carga e da tampa de registo. Colocação e fixação da canalização até à caldeira. Ligação à rede de terra.
Critério de medição de projeto: Número de unidades previstas, segundo documentação gráfica de Projeto.
Critério de quantitativos de obra: Medir-se-á o número de unidades realmente executadas segundo especificações de Projeto.

| Código | Un | Descrição | Rendimento | Preço | Importância |
|---|---|---|---|---|---|
| mt38dep110a | Un | Reservatório de óleo diesel de polietileno (PEAD/HDPE), de superfície, de parede simples contido em recipiente estanque, com uma capacidade de 750 litros, para pequenos consumos individuais. Inclusive elementos de proteção segundo norma. (material) | 1.000 | 1071.51 | 1071.51 |
| mt38dep022a | Un | Indicador de nível para reservatório de combustíveis líquidos. (material) | 1.000 | 1187.04 | 1187.04 |
| mt38dep023a | Un | Regulador de nível para reservatório de combustíveis líquidos. (material) | 1.000 | 222.67 | 222.67 |
| mt38dep024c | Un | Conjunto de boca de carga, válvulas e acessórios de ligação para reservatório de combustíveis líquidos. (material) | 1.000 | 646.59 | 646.59 |
| mt43tco010ca | m | Tubo de cobre estirado a frio sem solda, diâmetro D=16/18 mm e 1 mm de espessura. (material) | 10.000 | 7.16 | 71.60 |
| mt35aia090ad | m | Tubo rígido de PVC, ligável, dobrável a quente, de cor preto, de 32 mm de diâmetro nominal, para canalização fixa na superfície. Resistência à compressão 1250 N, resistência ao impacto 2 joules, temperatura de trabalho -5°C até 60°C, com grau de proteção IP547, propriedades eléctricas: isolante, não propagador da chama. Inclusive abraçadeiras, elementos de fixação e acessórios (curvas, manguitos, tês, cotovelos e curvas flexíveis). (material) | 10.000 | 20.85 | 208.50 |
| mo004 | h | Montador de instalações de calefação. (mão de obra) | 1.719 | 40.91 | 70.32 |
| mo103 | h | Ajudante de montador de instalações de calefação. (mão de obra) | 1.719 | 30.78 | 52.91 |
| % | % | Custos diretos complementares | 2 % | 3531.14 | 70.62 |
|  |  | Custos diretos |  |  | 3601.76 |
