# Caixa de fogo de queimador fechado a lenha, potência 10,5 kW, cor preto

- Propriedade do ficheiro: CYPE INGENIEROS, S.A.
- Formato: FIEBDC-3/2002
- Âmbito geográfico: Brasil
- Moeda: BRL
- Custos indiretos: 3.00 %
- Despesas gerais: 13.00 %
- Lucro: 6.00 %
- IVA: 17.00 %

## I Instalações

### IC Aquecimento, climatização e água quente

#### ICH Caixas de fogo, recuperadores de calor, fogões e salamandras

**ICH015** Un Caixa de fogo de queimador fechado a lenha, potência 10,5 kW, cor preto.
Caixa de fogo de queimador fechado a lenha, de carregamento frontal, potência 10,5 kW (9.030 kcal/h), cor preto, de chapa de aço, com pé, painéis de ferro fundido no fundo e laterais da caixa de fogo, gaveta de coleta de cinzas, duas portas de ferro fundido com vidro vitrocerâmico resistente até temperaturas de 800°C, entrada de ar regulável, embelezador do duto de evacuação dos produtos da combustão e arremate superior para fixação ao teto com grelha de ventilação. Incluindo acessórios de ligação ao duto de evacuação dos produtos da combustão, sem incluir esse duto. Totalmente montado e ligado.
Inclui: Implantação da caixa de fogo. Disposição dos elementos. Montagem da caixa de fogo e respectivos acessórios. Fixação da chaminé ao paramento. Ligação ao duto de evacuação.
Critério de medição de projeto: Número de unidades previstas, segundo documentação gráfica de Projeto.
Critério de quantitativos de obra: Medir-se-á o número de unidades realmente executadas segundo especificações de Projeto.

| Código | Un | Descrição | Rendimento | Preço | Importância |
|---|---|---|---|---|---|
| mt38chf015g | Un | Caixa de fogo de queimador fechado a lenha, de carregamento frontal, potência 10,5 kW (9.030 kcal/h), cor preto, de chapa de aço, com pé, painéis de ferro fundido no fundo e laterais da caixa de fogo, gaveta de coleta de cinzas, duas portas de ferro fundido com vidro vitrocerâmico resistente até temperaturas de 800°C, entrada de ar regulável, embelezador do duto de evacuação dos produtos da combustão e arremate superior para fixação ao teto com grelha de ventilação. (material) | 1.000 | 6733.09 | 6733.09 |
| mt38www010 | Un | Material auxiliar para instalações de aquecimento. (material) | 1.000 | 7.07 | 7.07 |
| mo004 | h | Montador de instalações de calefação. (mão de obra) | 0.894 | 25.85 | 23.11 |
| mo103 | h | Ajudante de montador de instalações de calefação. (mão de obra) | 0.894 | 19.79 | 17.69 |
| % | % | Custos diretos complementares | 2 % | 6780.96 | 135.62 |
|  |  | Custos diretos |  |  | 6916.58 |
