# Recuperador de calor aberto a lenha, potência 9 kW, cor cinza acetinado

- Propriedade do ficheiro: CYPE INGENIEROS, S.A.
- Formato: FIEBDC-3/2002
- Âmbito geográfico: Brasil
- Moeda: BRL
- Custos indiretos: 3.00 %
- Despesas gerais: 13.00 %
- Lucro: 6.00 %
- IVA: 17.00 %

## I Instalações

### IC Aquecimento, climatização e água quente

#### ICH Caixas de fogo, recuperadores de calor, fogões e salamandras

**ICH020** Un Recuperador de calor aberto a lenha, potência 9 kW, cor cinza acetinado.
Queimador aberto a lenha, de carregamento frontal, potência 9 kW (7.717 kcal/h), cor cinza acetinado, de ferro fundido, com gaveta de coleta de cinzas e sistema de regulação de saída de fumos. Incluindo acessórios de ligação ao duto de evacuação dos produtos da combustão, sem incluir esse duto. Totalmente montado e ligado.
Inclui: Implantação do recuperador de calor. Disposição dos elementos. Montagem do recuperador de calor e respectivos acessórios. Ligação ao duto de evacuação.
Critério de medição de projeto: Número de unidades previstas, segundo documentação gráfica de Projeto.
Critério de quantitativos de obra: Medir-se-á o número de unidades realmente executadas segundo especificações de Projeto.

| Código | Un | Descrição | Rendimento | Preço | Importância |
|---|---|---|---|---|---|
| mt38chf020b | Un | Queimador aberto a lenha, de carregamento frontal, potência 9 kW (7.717 kcal/h), cor cinza acetinado, de ferro fundido, com gaveta de coleta de cinzas e sistema de regulação de saída de fumos. (material) | 1.000 | 2966.34 | 2966.34 |
| mt38www010 | Un | Material auxiliar para instalações de aquecimento. (material) | 1.000 | 7.07 | 7.07 |
| mo004 | h | Montador de instalações de calefação. (mão de obra) | 0.559 | 25.85 | 14.45 |
| mo103 | h | Ajudante de montador de instalações de calefação. (mão de obra) | 0.559 | 19.79 | 11.06 |
| % | % | Custos diretos complementares | 2 % | 2998.92 | 59.98 |
|  |  | Custos diretos |  |  | 3058.90 |
